# Weeze, Kanalsanierung 2023, Abschnitt 8
Angebotsaufforderung (GAEB 90, DA83)
Währung: EUR
Auftraggeber: Gemeinde Weeze, Weeze

## Zusätzlicher Text
Leistungsbeschreibung

Bauherr:

  Gemeinde Weeze
  Cyriakusplatz 13-14
  47652 Weeze
  Telefon: 02837/9100
  Telefax: 02837/910170
  E-Mail: info@weeze.de

Planung und Ausschreibung:
  Kottowski Ingenieurgesellschaft mbH
  Talstraße 35
  47546 Kalkar
  Telefon: 02824/99923-0
  Telefax: 02824/99923-20
  E-Mail: info@kottowski.net

Bestandteile:
I. Baubeschreibung (allgemeine Darstellung der Bauaufgabe)
II. Leistungsverzeichnis mit Mengen- und Preisangaben

## Zusätzlicher Text
I. Baubeschreibung

## Zusätzlicher Text
1. Allgemeines
1.1 Abkürzungen: AG = Auftraggeber, AN = Auftragnehmer,
  h = Stunde, St = Stück, t = Tonne,
  Psch = Pauschale
1.2 Falls in der Positionsbeschreibung nicht ausdrücklich etwas anderes
festgelegt ist, müssen alle unbrauchbaren Stoffe durch den Auftragnehmer
eigenverantwortlich umweltgerecht entsorgt werden. Die
Entsorgungsgebühren trägt der AN.
Der Auftraggeber behält sich vor, Nachweise über die ordnungsgemäße
Entsorgung der Abbruchmaterialien und über die dafür entstehenden
Deponiegebühren zu verlangen.
1.3 Jeder Anbieter hat sich vor Abgabe des Angebotes örtlich sowie durch
Rückfragen beim Auftraggeber genaue Vorstellungen von der Art der
Arbeiten und von den auftretenden Schwierigkeiten bei der Bauausführung,
wie z.B. Platzverhältnisse, Lage der Zugangsmöglichkeiten,
Verkehrsbelastung pp. zu verschaffen. Diese Erschwernisse sind in die
Einheitspreise mit einzukalkulieren. Eine besondere Entschädigung für
später angemeldete Schwierigkeiten wird nicht gezahlt.
Die gemachten Angaben befreien den Anbieter nicht von der Verpflichtung
zur genauen Prüfung der für das Angebot und die Durchführung der
Arbeiten maßgebenden Verhältnisse.
1.4 Die Kosten für das Einrichten und Räumen der Baustelle sind gemäß
VOB Teil C, ATV DIN 18299, in die Einheitspreise mit einzukalkulieren.
Die Flächen für die Baustelleneinrichtung und für die Lagerung von
Baustoffen sind durch den AN im Bedarfsfall anzumieten. Die hierfür
anfallenden Kosten sind in die Einheitspreise einzukalkulieren.
Die genutzten Lagerflächen sind nach Abschluss der Baumaßnahme gemäß
Punkt 2.3 dieser Baubeschreibung im früheren Zustand gegen Bescheinigung
zurückzugeben.
1.5 Soweit in dem Leistungsverzeichnis auf technische Spezifikationen,
z.B. nationale Normen, mit denen europäische Normen umgesetzt werden,
europäische technische Zulassungen, gemeinsame technische
Spezifikationen, internationale Normen, Bezug genommen wird, werden auch
ohne ausdrücklichen Zusatz "oder gleichwertig" immer gleichwertige
technische Spezifikationen in Bezug genommen.

## Zusätzlicher Text
2. Allgemeine Forderungen

2.1 Der Auftragnehmer ist verpflichtet, einen verantwortlichen
Fachbauleiter zu stellen und namhaft zu machen. Aufsichtspersonal darf
nur in besonderen Fällen und nach schriftlicher Zustimmung des
Auftraggebers ausgetauscht werden.
Der Auftraggeber kann Akkordarbeiten untersagen, wenn nach seinem
Ermessen eine einwandfreie Leistung nicht erwartet werden kann.
Ansprüche des Auftragnehmers sind deswegen ausgeschlossen.

2.2 Mindestens einmal pro Woche hat eine Baubesprechung stattzufinden,
an der neben dem verantwortlichen Bauleiter des Auftragnehmers, der AG,
die Bauüberwachung des AG, bei Bedarf der SiGeKo, verschiedene
Behördenvertreter und ggf. die Bauoberleitung teilnehmen.

2.3 Für die Sicherung, Beschilderung und Absperrung der Baustelle und
der Arbeitsstellen gelten die Richtlinien für die Sicherung von
Arbeitsstellen an Straßen (RSA 21), die Arbeitsstättenregel -
Anforderungen an Arbeitsplätze und Verkehrswege auf Baustellen im
Grenzbereich zum Straßenverkehr (ASR A5.2), die Zusätzlichen Technischen
Vertragsbedingungen und Richtlinien für Sicherungsarbeiten an
Arbeitsstellen an Straßen (ZTV-SA 97), die Straßenverkehrsordnung
einschl. der Anlagen und die Unfallverhütungsvorschriften.

Der Auftragnehmer hat alle Maßnahmen zur Sicherung und Regelung des
Verkehrs innerhalb der Baustelle, die wegen der von ihm ausgeführten
Arbeiten erforderlich sind, auch außerhalb der Arbeitszeit,
durchzuführen. Er hat rechtzeitig vor Beginn der Arbeiten eine
entsprechende Anordnung hierfür beim zuständigen Straßenverkehrsamt zu
beantragen.

Verkehrsrechtliche Maßnahmen hat er nach Anordnung der zuständigen
Behörden auszuführen.
Die Gebühr für die Anordnung nach der StVO durch das zuständige
Straßenverkehrsamt trägt der AN.

Es ist dabei besonders darauf zu achten, dass die Zufahrt zu allen
Grundstücken und Gebäuden jederzeit aufrechterhalten bleiben muss. Dies
ist in die Einheitspreise mit einzurechnen. Ist das Aufrechterhalten der
Zufahrt zu den Grundstücken und Gebäuden aus bautechnischen Gründen
kurzfristig nicht möglich, muss der Auftragnehmer die
Grundstückseigentümer bzw. die Anlieger benachrichtigen und sich mit
ihnen abstimmen.

Wenn während der Ausführung der Bauarbeiten die Abfall-Sammelfahrzeuge
die Straßen nicht befahren können, ist der AN verpflichtet, in dieser
Zeit die entsprechenden Abfallbehälter der innerhalb und außerhalb des
Baufelds betroffenen Anwohner an einen zentralen Sammelplatz zu
transportieren und diese nach der Entleerung wieder zurück zu den
Anwohnern zu bringen. Die entsprechenden Abfallbehälter werden in einem
bestimmten Turnus entleert. Bei Bedarf ist bei den zuständigen Behörden
ein Entsorgungskalender erhältlich.
Die Koordinierung mit den Entsorgungsbetrieben in Abstimmung mit dem
Auftraggeber obliegt dem Auftragnehmer. Die dabei anfallenden Kosten
sind in die Einheitspreise einzukalkulieren.

2.4 Die notwendigen Genehmigungen für die Benutzung von Privatwegen und
Grundstücken hat der Auftragnehmer einzuholen und die Flächen nach
Abschluss der Bauarbeiten in dem früheren Zustand zu übergeben. Diese
Übergabe ist der örtlichen Bauaufsicht vom Auftragnehmer durch eine
Bescheinigung der Wege- und Grundstücksbesitzer nachzuweisen. Alle
zusätzlichen außerhalb des Straßenkörpers beanspruchten Geländeflächen
für Einrichtung der Baustelle, die Lagerung von Baustoffen oder für die
Durchführung der Arbeiten hat der Auftragnehmer auf seine Kosten zu
pachten, den Aufwuchs und sonstige Schäden angemessen, d.h. mindestens
nach den Richtsätzen der Landwirtschaftskammer und des
Landschaftsverbandes Rheinland zu entschädigen und die Flächen - genau
wie das benutzte Straßen- und Wegegelände - im früheren Zustand gegen
Bescheinigung zurückzugeben. Bis zur Vorlage einer solchen Bescheinigung
ist der AG berechtigt, von den Abschlagsrechnungen und der
Schlussrechnung einen Betrag in Höhe der Forderungen der
Grundstückseigentümer und der Wegeunterhaltungspflichtigen
einzubehalten.

## Zusätzlicher Text
3. Prüfmaßnahmen
3.1 Eignungsprüfungen:
Der AN hat die Eignung der vorgesehenen Materialien gemäß der VOB Teil C
und der entsprechenden Zusätzlichen Technischen Vertragsbedingungen und
Richtlinien rechtzeitig (min. drei Wochen) vor Beginn der Bauausführung
nachzuweisen. Die Eignungsprüfungen sind rechtzeitig (min drei Wochen)
vor Einbau der Materialien der Bauüberwachung des AG zur Genehmigung zum
Einbau vorzulegen.
3.2 Eigenüberwachungsprüfungen:
Der AN hat auf seine Kosten Eigenüberwachungsprüfungen gemäß der
VOB Teil C und der entsprechenden Zusätzlichen Technischen
Vertragsbedingungen und Richtlinien in der erforderlichen Anzahl
durchzuführen. Die Bauüberwachung des AG ist über den Zeitpunkt der
Prüfungen rechtzeitig zu informieren.
3.3 Kontrollprüfungen:
Werden vom Auftragnehmer gelieferte Baustoffe oder hergestellte Bauteile
durch den Auftraggeber beanstandet, so kann letzterer nach seinem
Ermessen Baustoffprüfungen verlangen und durchführen lassen. Die Kosten
für die nach Anweisung der Bauaufsicht durchgeführten Probenahmen werden
gemäß den entsprechenden Positionen vergütet. Die Prüfungsgebühren trägt
der Auftraggeber. Bei negativem Prüfungsergebnis erfolgt keine Vergütung
der Probenahmen. Der Auftragnehmer hat dann auch die Prüfungsgebühren
und Versandkosten zu tragen.

## Zusätzlicher Text
4. Lage der Baustellen und allgemeine Beschreibung der Arbeiten
4.1 Die ausgeschriebenen Arbeiten beinhalten Kanalsanierungsarbeiten in
geschlossener Bauweise einschließlich aller Nebenarbeiten in
verschiedenen Straßen in den Ortsteilen Wemb und Hees der Gemeinde
Weeze.
punktuelle Kanalsanierung in geschlossener Bauweise:
Bereich 1: Sanierung von 8 Haltungen
Bereich 2: Sanierung von 20 Bauwerken
Bereich 3: Sanierung von von 88 Anschlussleitungen
Bereich 4: Erneuerung von Anschlussleitungen, deren  Sanierung
nicht in geschlossener Bauweise möglich  ist.

4.2 Nähere Angaben über Örtlichkeit und das Leistungsverzeichnis kann
die
  Kottowski Ingenieurgesellschaft mbH
  Talstraße 35
  47546 Kalkar
  Tel.: 02824/99923-0
 erteilen.

4.3 Die Planunterlagen liegen an den vorgenannten Stellen zur
Einsichtnahme aus. Eine Ortsbegehung findet nicht statt.

## Zusätzlicher Text
5. Bauablauf
5.1. Vor Baubeginn ist die Einteilung und Ausführung der Arbeiten in
einzelne Abschnitte mit dem Auftraggeber, der Bauaufsicht abzustimmen
und in einem Bauzeitenplan darzustellen.
Mindestens 7 Tage vor tatsächlichem Baubeginn sind die betroffenen
Häuser durch Anschreiben oder Handzettel über die vorgesehenen
Ausführungszeiten, die zu erwartenden Behinderungen und Absperrzeiten
sowie über die erforderlichen Vorsichtsmaßnahmen zu unterrichten. Dieses
Schreiben ist für jedes Gebäude (Anlieger) zuzustellen. Dem AG und der
Bauaufsicht sind je eine Durchschrift zu übergeben.

5.2. Die erforderlichen Umleitungen, die Verkehrslenkung und -sicherung
sind vorab mit den zuständigen Verkehrsbehörden abzustimmen. Die hierbei
entstehenden Kosten sind in die entsprechenden Einheitspreise
einzukalkulieren.

5.3. Im Zeitraum 21.07. - 23.07.2023 findet finden am Airport Weeze das
Parookaville Festivall und im Zeitraum 18.08. - 19.08.2023 das San Hejmo
Festival statt. Insbesondere im Vorfeld es Parookaville Festival und im
Nachgang zum San Hejmo Festival ist mit erhöhtem Straßenverkehr zu
rechnen.

Im Zeitraum 25.08. - 29.08.2023 findet in Wemb die Kirmes statt. Hier
ist im Bereich des Bürgerhauses an der Straße "Auf der Schanz" mit
erhöhtem Fussgängerverkehr zu rechnen.

## Zusätzlicher Text
6. Abrechnung
6.1. Die Leistungen sind nach Angabe des Auftraggebers entsprechend der
nachstehenden Bereiche aufzumessen und in der Gliederung des
Leistungsverzeichnisses abzurechnen.
6.2. Sollten in einem Bereich/Titel Arbeiten notwendig werden, für die
keine Abrechnungspositionen innerhalb dieses Bereichs/Titels des
Leistungsverzeichnisses vorhanden sind, so gelten hierfür die
Einheitspreise entsprechender Positionen aus den anderen Bereichen/
Titeln dieses Leistungsverzeichnisses.
6.3 Zusätzlich zu den eigentlichen Abrechnungsunterlagen sind bei
Abschlags- und Schlussrechnungen die Mengenberechnungen digital im
Austauschformat DA11 / DA12 zu übergeben.

## Zusätzlicher Text
7. Sonstiges
7.1 Die Stellung von Abschlagsrechnungen durch den AN erfolgt in einem
zeitlichen Abstand von mindestens vier Wochen zur vorherigen
Abschlagsrechnung und mit einer Erhöhung der Rechnungssumme um
mindestens 50.000 ? netto.
Rechnungen, die innerhalb des angegebenen Zeitintervalls bzw. unterhalb
der angegebenen Rechnungserhöhung liegen, werden nicht anerkannt.
7.2. Nach erfolgter Abnahme der Leistung werden keine
Abschlagsrechnungen mehr anerkannt.
7.3. Bei einigen Positionen ist zum Teil nur ein Kurztext angegeben.
Hier gilt jedoch immer der volle Text der angegebenen Bezugsposition
sinngemäß.
7.4. Bei den Positionen, in denen die Verwendung vorhandener Materialien
ausgeschrieben ist, sind das Aussortieren und Säubern der vorhandenen
Steine mit einzurechnen. Nicht mehr zu Verwendung kommende Steine sind
durch den Auftragnehmer eigenverantwortlich umweltgerecht zu entsorgen.
Die Entsorgungsgebühren trägt der AN.
7.5 Beim Einsatz von Baugeräten dürfen nur schallgedämpfte Baugeräte
nach dem Immissionsschutzgesetz eingesetzt werden. Tatsächliche Werte
sind auf Verlangen nachzuweisen.
7.6. Es sind folgende Grundvoraussetzungen nachzuweisen:
Nachweis des RAL Gütezeichens, Gruppe "I, R & S". Neben der Urkunde sind
auch die letzten zwei Überwachungsberichte beizulegen. Sollte der Bieter
kein RAL - Gütezeichen des Güteschutz Kanalbau besitzen, so wird auch
ein Fremdüberwachungs-Vertrag anerkannt. Es sind dann zur Submission
vorzulegen:
    - Nennung des angedachten Fremdüberwacher.
    - Zwei Überwachungsprotokolle abgeschlossener Maßnahmen.
    - Nachweis, dass der Bieter alle Anforderungen erfüllt, eine
Fremdüberwachung nach RAL GZ 961 durchführen lassen zu können.

## Zusätzlicher Text
II. Leistungsverzeichnis mit Mengen- und Preisangaben

## Kanalsanierung 2023, Abschnitt 8
Datum: 13.07.23

### Bereich 1 Haltungen

#### Titel 1.1 Baubegleitende Leistungen

##### Untertitel 1.1.1 Verkehrssicherung

**1.1.1.10 Verkehrssicherung für den Bereich 1. ausführen**
Sicherung und Regelung des Verkehrs für die Dauer aller
Sanierungsarbeiten anteilig für den Bereich 1.
ausführen.
Einrichtungen zur Sicherung, Beschilderung, Absperrung,
Umleitung und Regelung des öffentlichen Verkehrs nach
RSA 95, ASR 5.2 und ZTV-SA 97 sowie den Vorgaben der
Bau-BG und der StVO unter Aufrechterhaltung des
Verkehrs aufbauen, ständig unterhalten, warten und
betreiben, ggf. ändern und umsetzen und nach Beendigung
aller Leistungen abbauen.

Vor Baubeginn ist die Ausführung und Einteilung der
Arbeiten in einzelne Abschnitte mit dem Auftraggeber
abzustimmen und in einem Bauzeitenplan darzustellen.
Der Bauzeitenplan ist vor Beginn der Bauarbeiten
aufzustellen, bei Bedarf fortzuschreiben und der
Bauüberwachung des AG zu übergeben. Die Kosten für die
Abstimmung, Erstellung und Fortschreibung des
Bauzeitenplanes werden gesondert vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.

Einzukalkulieren sind:
 - Über- und Innerörtliche Verkehrsregelung gemäß
 Auflagen der o.g. Behörden.
 - Erstellung eines Beschilderungsplanes und Vorlage
des
 Planes bei der Verkehrsbehörde zur Genehmigung.
 - Permanente Aufrechterhaltung des Verkehrs.
 - Sicherung gegen jeden Verkehr im eigentl.
Baubereich.
 - Massive Absperrung der Baustelle allseitig zum
Verkehr.
 - Beleuchtung, Beschilderung und Wartung der
Sicherungseinrichtungen von 0-24 Uhr einschl. der arbeitsfreien
 Tage.

Dem AG ist ein Verantwortlicher zu benennen, der immer
erreichbar ist und kurzfristig Reparaturen, Ergänzungen
und Wartungsarbeiten an den Beschilderungen,
Absperrungen usw. durchführen kann.

Der AN hat rechtzeitig die Anordnung der
Straßensperrung bei der zuständigen
Straßenverkehrsbehörde zu beantragen und die
erforderlichen Verkehrszeichenpläne aufzustellen und
vorzulegen. Die Gebühr für die Anordnung nach der StVO
durch die zuständige Straßenverkehrsbehörde werden dem
AN gegen einen entsprechenden Nachweis erstattet.

Die Vergütung für die Verkehrssicherung wird bei
Abschlagsrechnungen entsprechend dem Verhältnis der
Rechnungssumme zur Bruttosumme des Bereiches gezahlt.
Bei Mengenänderungen der vertraglichen Leistungen, bei
Bauzeitverlängerungen oder bei evtl. Unterbrechungen
der Bautätigkeit bleibt der Betrag unverändert.
Menge: 1,000 Psch

##### Untertitel 1.1.2 Verrechnungssätze

**1.1.2.10 Bauzeitenplan für den Bereich 1. aufstellen**
Darstellung aller im Zuge der Bauausführung
erforderlichen Einzel- und Teilleistungen,
einschließlich Leistungen Dritter (z. B. Reinigung und
Inspektion), als Balkendiagramm, mit taggenauer Angabe
von Ausführungszeiträumen.
Die Leistungen sind entsprechend dem
Leistungsverzeichnis und unter Berücksichtigung der
Ausführungsabschnitte zu gliedern.
Der Bauzeitenplan ist als gut lesbarer Papierausdruck
und digital als PDF der Bauüberwachung des AG zu
übergeben sowie auf der Baustelle vorzuhalten.
Vor Anfertigen der Papierausdrucke ist der
Bauüberwachung des AG ein Vorabzug zur Abstimmung und
Freigabe zu übermitteln.
Die Aufstellung ist unmittelbar nach Auftragserteilung
auszuführen.
Die Kosten für die erforderlichen Abstimmungen
hinsichtlich der zu berücksichtigenden Leistungen
Dritter sind hier einzukalkulieren.

Die Fortschreibungen des abgestimmten und freigegebenen
Bauzeitenplans werden gesondert vergütet.

Bei Mengenänderungen der vertraglichen Leistungen, bei
Bauzeitverlängerungen oder bei evtl. Unterbrechungen
der Bautätigkeit bleibt der Betrag unverändert.
Menge: 1,000 Psch

**1.1.2.20 Bauzeitenplan für den Bereich 1. fortschreiben**
In die Fortschreibung sind alle im Zuge der
Bauausführung eintretenden Änderungen hinsichtlich Art
und Umfang der Leistungen sowie hinsichtlich des
Ausführungszeitraums einzuarbeiten.
Die Nummerierung der Fortschreibung ist im
Bauzeitenplan anzugeben.

Die Fortschreibung ist jeweils nach vorheriger
Aufforderung durch den AG zu erstellen sowie in
Papierform und digital als PDF der Bauüberwachung des
AG zu übergeben.
Menge: 2,000 St

##### Untertitel 1.1.3 Abwasserlenkung

*Hinweis*
Abwasserlenkung

Die technische Ausführung der Abwasserlenkung wird dem
Auftragnehmer freigestellt. Es muss jedoch
sichergestellt werden, dass die Bauausführung ohne
Qualitätsminderung und unter Wahrung der
Arbeitsschutzrichtlinien erfolgen kann. Genügt die
Durchführung den Anforderungen nicht, so ist der
Auftragnehmer zur sofortigen Änderung verpflichtet.

**1.1.3.10 Abwasserlenkung durch Rückstau, Kanalnetz bis DN 700**
Abwasser im vorh. Kanalnetz, zur Trockenhaltung der zu
sanierenden Kanalhaltung und Bauwerke, für die Dauer
der Sanierungsarbeiten aufstauen.
Der Wasserstand im Bestandsnetz ist oberhalb
kontinuierlich mittels Pegelmessung zu überprüfen, bei
einem Wasserstand von 90% QVoll sind geeignete
Sicherungsmaßnahmen zu treffen.
Die technische Ausführung wird dem Auftragnehmer
freigestellt. In den Einheitspreis ist das Liefern,
Einbauen und Abbauen sowie das Vorhalten und Umbauen
aller erforderlichen Materialien, wie Absperrblasen, -
scheiben, Abmauerungen, etc. einzurechnen.
Inkl. aller erf. Verankerungen und Rohrverschlüssen.
Kanalnetz oberhalb, Haltungen bis DN 700
Der Sanierungsabschnitt ist vor Rückstau zu schützen.

Das Aufstauen erfolgt nach Absprache mit der
Bauüberwachung des AG.
Die Abrechnung der Leistung erfolgt einmal je
aufgestauter Haltung bzw. Anschlussleitung oberhalb der
zu sanierenden Kanalhaltung bzw. des zu sanierenden
Bauwerkes, unabhängig von den Einsatztagen und der
Einsatzhäufigkeit.
Menge: 8,000 St

##### Untertitel 1.1.4 Reinigung und Inspektion

*Hinweis*
Reinigung
HD-Reinigung gemäß den Anforderungen des Merkblattes
DWA-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Anschlüsse
zu erhalten.
Bei Nichtbeachten der vorstehenden Angaben behält sich
der AG vor, die nicht der Ausschreibung entsprechend
untersuchten Abschnitte auf Kosten des AN wiederholen
zu lassen. Die Abrechnung erfolgt von Schachtmitte zu
Schachtmitte. Abrechnungsbasis ist nur der tatsächlich
gefahrene und einmalig dokumentierte laufende Meter.
Die Anerkennung aller Zulagen erfolgt nur nach
vorheriger Abstimmung mit der Bauleitung.

*Hinweis*
optische Dokumentation
Die optische Dokumentation von Kanalhaltungen und
Anschlussleitungen erfolgt durch Filmdarstelllung
(digitales Bildsignal) in axialer Richtung.
Die optische Dokumentation der Bauwerke erfolgt durch
die Aufnahme von Einzelbildern der Feststellungen oder
durch Filmdarstelllung (digitales Bildsignal) in
axialer Richtung.

*Hinweis*
Vor Durchführung der Sanierungsarbeiten

**1.1.4.10 Reinigung von Kanalhaltungen bis DN 300**
Hochdruckreinigung unmittelbar vor Ausführung der
Sanierungsarbeiten in nicht begehbaren Kanalhaltungen
bis DN 300 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 105,000 m

**1.1.4.20 Reinigung von Kanalhaltungen bis DN 700**
Hochdruckreinigung unmittelbar vor Ausführung der
Sanierungsarbeiten in nicht begehbaren Kanalhaltungen
bis DN 700 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 295,000 m

*Hinweis*
Nach Abschluss der Sanierungsarbeiten

**1.1.4.30 Reinigung von Kanalhaltungen DN 300, Abnahme**
Hochdruckreinigung als Grundreinigung vor Ausführung
der Abnahmeinspektion in nicht begehbaren
Kanalhaltungen DN 300 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 105,000 m

**1.1.4.40 Reinigung von Kanalhaltungen DN 700, Abnahme**
Hochdruckreinigung als Grundreinigung vor Ausführung
der Abnahmeinspektion in nicht begehbaren
Kanalhaltungen DN 700 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen, je
Haltung von Schachtmitte zu Schachtmitte.
Menge: 295,000 m

**1.1.4.50 Inspektion von Kanalhaltungen DN 300, Abnahme**
Inspektion als Abnahmeinspektion und für den Nachweis
der SüwVo Abw nach Abschluss aller Arbeiten in nicht
begehbaren Kanalhaltungen DN 300 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 105,000 m

**1.1.4.60 Inspektion von Kanalhaltungen DN 700, Abnahme**
Inspektion als Abnahmeinspektion und für den Nachweis
der SüwVo Abw nach Abschluss aller Arbeiten in nicht
begehbaren Kanalhaltungen DN 700 durchführen.
Inspektion gemäß Vorbemerkungen: Inspektion.
Indirekte optische Inspektion mittels ferngesteuerter
Inspektionstechnik mit direkter Steuerung,
einschließlich Auswertung, optischer Dokumentation,
Gestellung der Fahrzeuge, An- und Abfahrt, fachmännisch
geschultem Bedienungs- und Sicherungspersonal,
Verkehrs- und Arbeitsplatzsicherung sowie aller
Nebenarbeiten, Betriebsstoffe, Rüstarbeiten und
Zubehör.
Die Abrechnung der Leistung erfolgt in Einzellängen, je
Haltung von Schachtmitte zu Schachtmitte.
Dokumentation einfach in Papierform sowie digital auf
dem Datenträger inkl. Zustandsbefahrung und Daten im
Austauschformat nach Vorgabe des AG nach dem Merkblatt
DWA-M 150 oder im ISYBAU-Austauschformat XML-2006.
Menge: 295,000 m

#### Titel 1.2 Reparatur von Haltungen

*Hinweis*
Roboterverfahren
Sanierungsarbeiten gemäß den Anforderungen des
Merkblattes DWA-M143-16.
Zusätzlich gelten für den Einsatz von Roboter-Systemen:
 - für Injektionsverfahren das Merkblatt DWA-M 143-8.
Bei der Sanierung von seitlichen Anschlüssen wird
lediglich der schadhafte Einbindungsbereich betrachtet.
Alle weitergehenden Schäden sind Bestandteil der
Anschlussleitung.
Das mit der jeweiligen Leistung befasste
Sanierungsunternehmen muss über Personal verfügen, das
die Anforderungen nach RAL-GZ 961 grundsätzlich
erfüllt. der Geräteführer muss über eine technische
Einweisung des jeweiligen Systemherstellers verfügen.
Jede Fahrzeugbesatzung muss innerbetrieblich oder durch
Fachorganisationen ausreichend und regelmäßig geschult
sein. Der Bauleiter des Auftragnehmers oder der
Geräteführer muss über die erforderliche Fachkunde zur
Verkehrs- und Arbeitsplatzsicherung verfügen.
Auf Verlangen des Auftraggebers sind entsprechende
Nachweise vorzulegen.
In die Einheitspreise einzurechnen sind:
Gestellung der Roboter-Systeme für Nennweiten DN 200
bis DN 600, mit TV- Inspektionseinheit mit einer Dreh-
und Schwenkkopfkamera, Antriebseinheit,
Energieversorgung und Steuereinheit einschließlich
Zubehör und Betriebsstoffe sowie fachmännisch
geschultem Bedienungs- und Sicherheitspersonal.
Einschließlich aller erforderlichen Nebenarbeiten wie:
Ein- und Umsetzen des Roboter-Systems, Öffnen und
Schließen der Inspektionsöffnungen, vorhalten und
aufstellen der erforderlichen Sicherungsmaßnahmen am
Einsatzort, betätigen und stellen von Seilwinden und
einfädeln der Zugseile in die Haltungen,
Sicherheitsvorkehrungen für Arbeiten im Kanal, An- und
Abfahrt sowie Spesen für das Bedienungspersonal.
Die im Kanal eingesetzten Techniken müssen den
einschlägigen bekannten Vorschriften und den
Unfallverhütungsvorschriften (UVV) entsprechen.

##### Untertitel 1.2.1 Vorbereitende Arbeiten

**1.2.1.10 Abflusshindernisse entfernen/fräsen bis DN 700**
Sanierung in nicht begehbaren Haltungen bis DN 700

Abflusshindernisse (verfestigte Ablagerungen, lose und/
oder feststeckende Fremdkörper unterschiedlicher
Materialien, Wurzeleinwüchse, etc.) in Haltungen aus
versch. Materialien mittels Roboterfräsanlage nach
Angabe der Bauüberwachung des AG entfernen bzw.
wandungsbündig zurück fräsen.

Sanierung gemäß Vorbemerkungen: Roboterverfahren.

Fräsen einschließlich Dokumentation, An- und Abfahrt
zur Schadstelle sowie aller Rüstarbeiten und
Nebenarbeiten.
Die Arbeiten sind gemäß Vorbemerkung: TV-Inspektion
aufzunehmen und als Videodatei in Echtzeit
festzuhalten.

Die Abrechnung erfolgt nach der tats. dokumentierten
Fräszeit, nur nach Absprache und nur auf Anweisung der
Bauüberwachung des AG.

Das Fräsgut ist umweltgerecht zu entsorgen, der
Nachweis über die Verwertung oder Entsorgung ist auf
Verlangen dem Auftraggeber vorzulegen.
Menge: 10,000 h

##### Untertitel 1.2.2 Reparaturen

*Hinweis*
Anschlussleitungen

**1.2.2.10 Riss- / Scherbensanierung, Janssen-Verfahren**
Sanierung in nicht begehbaren Haltungen bis DN 600

Riss- / Scherbensanierung in Haltungen aus
verschiedenen Materialien mittels Janssen-Process-
Verfahren durchführen.
Sanierung gemäß Vorbemerkungen: Roboterverfahren sowie
der VSB-Empfehlung Nr. 1 Roboterverfahren.
Sanierung einschließlich Dokumentation, An- und Abfahrt
zur Schadstelle sowie aller Vorarbeiten, Rüstarbeiten
und Nebenarbeiten. Der Verbleib der Sanierungseinheit
in Abhängigkeit der Aushärtezeit an der Schadstelle
sowie das evtl. mehrmalige An- und Abfahren ist
einzukalkulieren.
Lose in die Haltung einragende Scherben sind vor der
Sanierung zu entfernen, vorhandene Risse sind vor der
Sanierung bis zu einer Tiefe von 2,5 cm auszufräsen.

Die Arbeiten sind gemäß Vorbemerkung: TV-Inspektion
aufzunehmen und als Videodatei in Echtzeit
festzuhalten.
Der Sanierungsbereich ist vor und nach der Sanierung
festzuhalten. Im Kolben muss eine Kamera vorhanden
sein, die den gesamten Sanierungsprozess überwacht.
Sanierungsbereich (1 Schaden) bis ca. 1,00 m
Haltungslänge.
Das erforderliche Sanierungsharz (JaGoPur) wird gemäß
nachfolgender Position vergütet.
Die Reststoffe sind umweltgerecht zu entsorgen, der
Nachweis über die Verwertung oder Entsorgung ist auf
Verlangen dem Auftraggeber vorzulegen.
Menge: 3,000 St

**1.2.2.20 Sanierungsharz liefern, JaGoPur, Zulage**
Riss- / Scherbensanierung

Zweikomponenten Sanierungsharz liefern und im Zuge der
Sanierungsarbeiten der Pos. 1.2.2.10. verarbeiten.
Vergütet wird das tatsächlich erforderliche Volumen.
Die verwendete Menge ist nachzuweisen.
Als Zulage zur Pos. 1.2.2.10.
Menge: 30,000 l

**1.2.2.30 Stutzensanierung, Janssen-Verfahren**
Sanierung in nicht begehbaren Haltungen bis DN 700

Stutzensanierung in Haltungen aus verschiedenen
Materialien mittels Janssen-Verfahren durchführen.
Sanierung gemäß Vorbemerkungen: Roboterverfahren sowie
der VSB-Empfehlung Nr. 3 Zulaufanbindung.
Sanierung einschließlich Dokumentation, An- und Abfahrt
zur Schadstelle sowie aller Vorarbeiten, Rüstarbeiten
und Nebenarbeiten. Der Verbleib der Sanierungseinheit
in Abhängigkeit der Aushärtezeit an der Schadstelle
sowie das evtl. mehrmalige An- und Abfahren ist
einzukalkulieren.
Eingeschlossen ist auch das Fräsen von einragenden
Anschlussstutzen bis 5% Querschnittsreduzierung.
Der Anschlussbereich ist mittels Fräsroboter vor der
Sanierung bis zu einer Tiefe von 5 cm auszufräsen.

Die Arbeiten sind gemäß Vorbemerkung: TV-Inspektion
aufzunehmen und als Videodatei in Echtzeit
festzuhalten.
Der Sanierungsbereich ist vor und nach der Sanierung
festzuhalten. Im Kolben muss eine Kamera vorhanden
sein, die den gesamten Sanierungsprozess überwacht.
Anbinden von Stutzen und Abzweigen bis DN 200.
Das erforderliche Sanierungsharz (JaGoSil) wird gemäß
nachfolgender Position vergütet.
Die Reststoffe sind umweltgerecht zu entsorgen, der
Nachweis über die Verwertung oder Entsorgung ist auf
Verlangen dem Auftraggeber vorzulegen.
Menge: 29,000 St

**1.2.2.40 Sanierungsharz liefern, JaGoSil, Zulage Stutzensanierung**
Riss- / Scherbensanierung

Zweikomponenten Sanierungsharz liefern und im Zuge der
Sanierungsarbeiten der Pos. 1.2.2.30. verarbeiten.
Vergütet wird das tatsächlich erforderliche Volumen.
Die verwendete Menge ist nachzuweisen.
Als Zulage zur Pos. 1.2.2.30.
Menge: 290,000 l

### Bereich 2 Bauwerke

#### Titel 2.1 Begleitende Leistungen

##### Untertitel 2.1.1 Baubegleitende Leistungen

**2.1.1.10 Verkehrssicherung für den Bereich 2. ausführen**
Sicherung und Regelung des Verkehrs für die Dauer aller
Sanierungsarbeiten anteilig für den Bereich 3.
ausführen.
Einrichtungen zur Sicherung, Beschilderung, Absperrung,
Umleitung und Regelung des öffentlichen Verkehrs nach
RSA 95, ASR 5.2 und ZTV-SA 97 sowie den Vorgaben der
Bau-BG und der StVO unter Aufrechterhaltung des
Verkehrs aufbauen, ständig unterhalten, warten und
betreiben, ggf. ändern und umsetzen und nach Beendigung
aller Leistungen abbauen.

Vor Baubeginn ist die Ausführung und Einteilung der
Arbeiten in einzelne Abschnitte mit dem Auftraggeber
abzustimmen und in einem Bauzeitenplan darzustellen.
Der Bauzeitenplan ist vor Beginn der Bauarbeiten
aufzustellen, bei Bedarf fortzuschreiben und der
Bauüberwachung des AG zu übergeben. Die Kosten für die
Abstimmung, Erstellung und Fortschreibung des
Bauzeitenplanes werden gesondert vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.

Einzukalkulieren sind:
 - Über- und Innerörtliche Verkehrsregelung gemäß
 Auflagen der o.g. Behörden.
 - Erstellung eines Beschilderungsplanes und Vorlage
des
 Planes bei der Verkehrsbehörde zur Genehmigung.
 - Permanente Aufrechterhaltung des Verkehrs.
 - Sicherung gegen jeden Verkehr im eigentl.
Baubereich.
 - Massive Absperrung der Baustelle allseitig zum
Verkehr.
 - Beleuchtung, Beschilderung und Wartung der
Sicherungseinrichtungen von 0-24 Uhr einschl. der arbeitsfreien
 Tage.

Dem AG ist ein Verantwortlicher zu benennen, der immer
erreichbar ist und kurzfristig Reparaturen, Ergänzungen
und Wartungsarbeiten an den Beschilderungen,
Absperrungen usw. durchführen kann.

Der AN hat rechtzeitig die Anordnung der
Straßensperrung bei der zuständigen
Straßenverkehrsbehörde zu beantragen und die
erforderlichen Verkehrszeichenpläne aufzustellen und
vorzulegen. Die Gebühr für die Anordnung nach der StVO
durch die zuständige Straßenverkehrsbehörde werden dem
AN gegen einen entsprechenden Nachweis erstattet.

Die Vergütung für die Verkehrssicherung wird bei
Abschlagsrechnungen entsprechend dem Verhältnis der
Rechnungssumme zur Bruttosumme des Bereiches gezahlt.
Bei Mengenänderungen der vertraglichen Leistungen, bei
Bauzeitverlängerungen oder bei evtl. Unterbrechungen
der Bautätigkeit bleibt der Betrag unverändert.
Menge: 1,000 Psch

##### Untertitel 2.1.2 Verrechnungssätze

**2.1.2.10 Bauzeitenplan für den Bereich 2. aufstellen**
Darstellung aller im Zuge der Bauausführung
erforderlichen Einzel- und Teilleistungen,
einschließlich Leistungen Dritter (z. B. Reinigung und
Inspektion), als Balkendiagramm, mit taggenauer Angabe
von Ausführungszeiträumen.
Die Leistungen sind entsprechend dem
Leistungsverzeichnis und unter Berücksichtigung der
Ausführungsabschnitte zu gliedern.
Der Bauzeitenplan ist als gut lesbarer Papierausdruck
und digital als PDF der Bauüberwachung des AG zu
übergeben sowie auf der Baustelle vorzuhalten.
Vor Anfertigen der Papierausdrucke ist der
Bauüberwachung des AG ein Vorabzug zur Abstimmung und
Freigabe zu übermitteln.
Die Aufstellung ist unmittelbar nach Auftragserteilung
auszuführen.
Die Kosten für die erforderlichen Abstimmungen
hinsichtlich der zu berücksichtigenden Leistungen
Dritter sind hier einzukalkulieren.

Die Fortschreibungen des abgestimmten und freigegebenen
Bauzeitenplans werden gesondert vergütet.

Bei Mengenänderungen der vertraglichen Leistungen, bei
Bauzeitverlängerungen oder bei evtl. Unterbrechungen
der Bautätigkeit bleibt der Betrag unverändert.
Menge: 1,000 Psch

**2.1.2.20 Bauzeitenplan für den Bereich 2. fortschreiben**
In die Fortschreibung sind alle im Zuge der
Bauausführung eintretenden Änderungen hinsichtlich Art
und Umfang der Leistungen sowie hinsichtlich des
Ausführungszeitraums einzuarbeiten.
Die Nummerierung der Fortschreibung ist im
Bauzeitenplan anzugeben.

Die Fortschreibung ist jeweils nach vorheriger
Aufforderung durch den AG zu erstellen sowie in
Papierform und digital als PDF der Bauüberwachung des
AG zu übergeben.
Menge: 2,000 St

##### Untertitel 2.1.3 Abwasserlenkung

*Hinweis*
Abwasserlenkung
Die technische Ausführung der Abwasserlenkung wird dem
Auftragnehmer freigestellt. Es muss jedoch
sichergestellt werden, dass die Bauausführung ohne
Qualitätsminderung und unter Wahrung der
Arbeitsschutzrichtlinien erfolgen kann. Genügt die
Durchführung den Anforderungen nicht, so ist der
Auftragnehmer zur sofortigen Änderung verpflichtet.

**2.1.3.10 Abwasserlenkgung durch Rückstau, Kanalnetz bis DN 300**
Abwasser im vorh. Kanalnetz, zur Trockenhaltung der zu
sanierenden Kanalhaltung und Bauwerke, für die Dauer
der Sanierungsarbeiten aufstauen.
Der Wasserstand im Bestandsnetz ist oberhalb
kontinuierlich mittels Pegelmessung zu überprüfen, bei
einem Wasserstand von 90% QVoll sind geeignete
Sicherungsmaßnahmen zu treffen.
Die technische Ausführung wird dem Auftragnehmer
freigestellt. In den Einheitspreis ist das Liefern,
Einbauen und Abbauen sowie das Vorhalten und Umbauen
aller erforderlichen Materialien, wie Absperrblasen, -
scheiben, Abmauerungen, etc. einzurechnen.
Inkl. aller erf. Verankerungen und Rohrverschlüssen.
Kanalnetz oberhalb, Haltungen und Anschlussleitungen
bis DN 300
Der Sanierungsabschnitt ist vor Rückstau zu schützen.

Das Aufstauen erfolgt nach Absprache mit der
Bauüberwachung des AG.
Die Abrechnung der Leistung erfolgt einmal je
aufgestauter Haltung bzw. Anschlussleitung oberhalb der
zu sanierenden Kanalhaltung bzw. des zu sanierenden
Bauwerkes, unabhängig von den Einsatztagen und der
Einsatzhäufigkeit.
Menge: 15,000 St

**2.1.3.20 Abwasserlenkgung durch Rückstau, Kanalnetz bis DN 600**
Abwasser im vorh. Kanalnetz, zur Trockenhaltung der zu
sanierenden Kanalhaltung und Bauwerke, für die Dauer
der Sanierungsarbeiten aufstauen.
Der Wasserstand im Bestandsnetz ist oberhalb
kontinuierlich mittels Pegelmessung zu überprüfen, bei
einem Wasserstand von 90% QVoll sind geeignete
Sicherungsmaßnahmen zu treffen.
Die technische Ausführung wird dem Auftragnehmer
freigestellt. In den Einheitspreis ist das Liefern,
Einbauen und Abbauen sowie das Vorhalten und Umbauen
aller erforderlichen Materialien, wie Absperrblasen, -
scheiben, Abmauerungen, etc. einzurechnen.
Inkl. aller erf. Verankerungen und Rohrverschlüssen.
Kanalnetz oberhalb, Haltungen bis DN 600
Der Sanierungsabschnitt ist vor Rückstau zu schützen.

Das Aufstauen erfolgt nach Absprache mit der
Bauüberwachung des AG.
Die Abrechnung der Leistung erfolgt einmal je
aufgestauter Haltung bzw. Anschlussleitung oberhalb der
zu sanierenden Kanalhaltung bzw. des zu sanierenden
Bauwerkes, unabhängig von den Einsatztagen und der
Einsatzhäufigkeit.
Menge: 5,000 St

##### Untertitel 2.1.4 Reinigung und Inspektion

*Hinweis*
Reinigung
HD-Reinigung gemäß den Anforderungen des Merkblattes
DWA-M 197
Die Hochdruckreinigung ist im zeitlichen Zusammenhang
mit der TV Inspektion auszuführen. Der Zeitvorlauf muss
auf die Betriebssituation abgestimmt und so gewählt
werden, dass einerseits neuerliche Verschmutzungen
nicht stattfinden und andererseits die Objektwandungen
soweit abgetrocknet sind, dass störende Reflexionen
vermieden werden. Im Regelfall sollte der Zeitvorlauf
nicht mehr als 48 Stunden betragen. Die Intensität der
Reinigung ist so zu wählen, dass alle lösbaren
Verschmutzungen und Ablagerungen vollständig entfernt
werden und eine umfängliche Inspektion der
Objektwandungen möglich ist.
Spülfahrzeug mit folgenden Mindestanforderungen:
Für Haltungen DN 200 bis DN 800:
Fassungsvermögen: 10 bis 12 m³
Luftdurchsatz Vakuumanlage 1.200 bis 1.500 m³/h
Saugschläuche: DN 10 bis DN 125
Länge Spülschläuche: >120 m
Pumpenleistung: ca. 320 l/min
Pumpenausgangsdruck: 150 bar
Druck unmittelbar vor Düse 80 bis 100 bar
Für Haltungen ab DN 900:
Fassungsvermögen: 14 bis 15 m³
Luftdurchsatz Vakuumanlage 1.200 bis 1.500 m³/h
Saugschläuche: DN 125 bis DN 150
Länge Spülschläuche: >120 m
Pumpenleistung: ca. 320 bis 450 l/min
Pumpenausgangsdruck: 150 bis 180 bar
Druck unmittelbar vor Düse 80 bis 100 bar
In die Einheitspreise einzurechnen sind:
Gestellung des Reinigungs-Systems einschließlich
Wasserbeschaffung, Räumguttransport, Entleerung,
Reinigung, Betriebsstoffe und Zubehör sowie
fachmännisch geschultem Bedienungs- und
Sicherheitspersonal.
Einschließlich aller erforderlichen Nebenarbeiten wie:
Ein- und Umsetzen des Reinigungs-Systems, Öffnen und
Schließen der Inspektionsöffnungen, vorhalten und
aufstellen der erforderlichen Sicherungsmaßnahmen am
Einsatzort, betätigen und stellen von Seilwinden und
einfädeln der Zugseile in die Haltungen,
Sicherheitsvorkehrungen für Arbeiten im Kanal, An- und
Abfahrt sowie Spesen für das Bedienungspersonal.
Die im Kanal eingesetzten Techniken müssen den
einschlägigen bekannten Vorschriften und den
Unfallverhütungsvorschriften (UVV) entsprechen.

*Hinweis*
Inspektion
Optische Inspektion gemäß den Anforderungen des
Merkblatt DWA-M 149-5.
Schadensbeschreibung gemäß DIN EN 13508 und den
Empfehlungen des Merkblatt DWA-M 149-2.
Die Daten sind auf einem digitalen Datenträger (SSD,
HDD) nach Vorgabe des AG gemäß den Merkblättern DWA-M
149-5 und DWA-M 150 im XML Formattyp B bzw. im ISYBAU-
Austauschformat XML-2006 gemäß "Arbeitshilfen Abwasser"
zu übergeben.
Der Datenträger wird Eigentum des AG.
Die Aufzeichnungen sind objektweise abzuspeichern. Die
Nummerierungssystematik muss mit den Angaben des AN
übereinstimmen. Während der gesamten TV-Inspektion ist
eine konsequent einheitliche Schadensbeschreibung zu
gewährleisten. Stellt sich bei der Überprüfung der
Datensätze heraus, dass diese fehlerhaft sind oder
nicht mit der geforderten Leistung oder anderen Angaben
übereinstimmen, wird der AN für die daraus entstehenden
Kosten (auch für die der erneuten Überprüfung) haftbar
gemacht.
Der Operator muss über hinreichende Fachkenntnisse
verfügen und mindestens 1 Jahr als Kameraführer tätig
sein. Die Fachkenntnisse müssen durch regelmäßige Fort-
und Weiterbildungsmaßnahmen aktuell gehalten werden. Es
dürfen nur Operatoren eingesetzt werden, die von der
Bauleitung genehmigt wurden.
In die Einheitspreise einzurechnen sind:
Gestellung einer TV-Inspektionseinheit mit einer Dreh-
und Schwenkkopfkamera, Antriebseinheit,
Energieversorgung und Steuereinheit einschließlich
Zubehör und Betriebsstoffe sowie fachmännisch
geschultem Bedienungs- und Sicherheitspersonal.
Einschließlich aller erforderlichen Nebenarbeiten wie:
Ein- und Umsetzen des TV-Inspektions-Systems, Öffnen
und Schließen der Inspektionsöffnungen, vorhalten und
aufstellen der erforderlichen Sicherungsmaßnahmen am
Einsatzort, betätigen und stellen von Seilwinden und
einfädeln der Zugseile in die Haltungen,
Sicherheitsvorkehrungen für Arbeiten im Kanal, An- und
Abfahrt sowie Spesen für das Bedienungspersonal.
Die im Kanal eingesetzten Techniken müssen den
einschlägigen bekannten Vorschriften und den
Unfallverhütungsvorschriften (UVV) entsprechen. Um die
Einhaltung der Anforderungen zu gewährleisten, muss die
Inspektionseinheit die Bedingungen der DWA-M 149-5
erfüllen. Der Ex-Schutz (Zone 1) ist nachzuweisen.
Ansonsten sind erhöhte Anforderungen an die ständige
Prüfung der Umgebungsluft und ggf. Kanalbelüftung zu
stellen. Neben den ATEX-Richtlinien ist die DIN VDE
0165 zu berücksichtigen.
Grundsätzlich soll gegen die Fließrichtung gefahren
werden, um so einen besseren Einblick in die Stutzen zu
erhalten.
Bei Nichtbeachten der vorstehenden Angaben behält sich
der AG vor, die nicht der Ausschreibung entsprechend
untersuchten Abschnitte auf Kosten des AN wiederholen
zu lassen. Die Abrechnung erfolgt von Schachtmitte zu
Schachtmitte. Abrechnungsbasis ist nur der tatsächlich
gefahrene und einmalig dokumentierte laufende Meter.
Die Anerkennung aller Zulagen erfolgt nur nach
vorheriger Abstimmung mit der Bauleitung.

*Hinweis*
Vor Durchführung der Sanierungsarbeiten

**2.1.4.10 Reinigung von Schachtbauwerken, Tiefe bis 3,00 m**
Hochdruckreinigung unmittelbar vor Ausführung der
Sanierungsarbeiten in Bauwerken bis DN 1.200 bzw. bis
1.000 x 1.000 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe bis 3,00 m.
Menge: 19,000 St

**2.1.4.20 Reinigung von Schachtbauwerken, Tiefe bis 6,00 m**
Hochdruckreinigung unmittelbar vor Ausführung der
Sanierungsarbeiten in Bauwerken bis DN 1.200 bzw. bis
1.000 x 1.000 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,01 bis 6,00 m.
Menge: 1,000 St

*Hinweis*
Nach Abschluss der Sanierungsarbeiten

**2.1.4.30 Reinigung von Schachtbauwerken, Tiefe bis 3,00 m**
Hochdruckreinigung unmittelbar vor Ausführung der
Sanierungsarbeiten in Bauwerken bis DN 1.200 bzw. bis
1.000 x 1.000 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe bis 3,00 m.
Menge: 19,000 St

**2.1.4.40 Reinigung von Schachtbauwerken, Tiefe bis 6,00 m**
Hochdruckreinigung unmittelbar vor Ausführung der
Sanierungsarbeiten in Bauwerken bis DN 1.200 bzw. bis
1.000 x 1.000 durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt je Schachtbauwerk
mit einer Bauwerkstiefe von 3,01 bis 6,00 m.
Menge: 1,000 St

*Hinweis*
Inspektin von Schachtbauwerken

**2.1.4.50 Inspektion in Schachtbauwerken, indirekt, Tiefe bis 3,00 m, Abnahme**
Inspektion als Abnahmeinspektion und für den Nachweis
der SüwVo Abw nach Abschluss aller Arbeiten in
Bauwerken bis DN 1.200 bzw. bis 1.000 x 1.000
durchführen.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe bis 3,00 m.
Dokumentation einfach in Papierform sowie digital auf
dem Datenträger inkl. Zustandsbefahrung und Daten im
Austauschformat nach Vorgabe des AG nach dem Merkblatt
DWA-M 150 oder im ISYBAU-Austauschformat XML-2006.
Menge: 19,000 St

**2.1.4.60 Inspektion in Schachtbauwerken, indirekt, Tiefe bis 6,00 m, Abnahme**
Inspektion als Abnahmeinspektion und für den Nachweis
der SüwVo Abw nach Abschluss aller Arbeiten in
Bauwerken bis DN 1.200 bzw. bis 1.000 x 1.000
durchführen.
Inspektion gemäß Vorbemerkungen: Inspektion.
Indirekte optische Inspektion mittels weitwinkel
Kamerasystem mit 3D-Scanner und automatischer Lage- und
Umfangbestimmung, System PANORAMO SI oder gleichwertig,
einschließlich Auswertung, optischer Dokumentation,
Gestellung der Fahrzeuge, An- und Abfahrt, fachmännisch
geschultem Bedienungs- und Sicherungspersonal,
Verkehrs- und Arbeitsplatzsicherung sowie aller
Nebenarbeiten, Betriebsstoffe, Rüstarbeiten und
Zubehör.
Die Abrechnung der Leistung erfolgt je Schachtbauwerk
mit einer Bauwerkstiefe bis 6,00 m.
Dokumentation einfach in Papierform sowie digital auf
dem Datenträger inkl. Zustandsbefahrung und Daten im
Austauschformat nach Vorgabe des AG nach dem Merkblatt
DWA-M 150 oder im ISYBAU-Austauschformat XML-2006.
Menge: 1,000 St

#### Titel 2.2 Sanierung von Bauwerken

##### Untertitel 2.2.1 Abbrucharbeiten

**2.2.1.10 Schadhafte Schmutzfänger aufnehmen und entsorgen**
Schadhafte Schmutzfänger aus feuerverzinktem Stahlblech
nach Absprache mit der Bauüberwachung des AG aufnehmen
und umweltgerecht zu entsorgen, der Nachweis über die
Verwertung oder Entsorgung ist auf Verlangen dem
Auftraggeber vorzulegen.
Menge: 8,000 St

**2.2.1.20 Schmutzfänger nach DIN 1221 liefern und einbauen**
Schmutzfänger aus feuerverzinktem Stahlblech nach
DIN 1221 nach Absprache mit der Bauüberwachung des AG
liefern und einbauen.
Menge: 8,000 St

**2.2.1.30 Steigeisen ausbauen, ein- oder zweiläufige Steigeisengänge**
Steigeisen aus ein- oder zweiläufigen Steigeisengängen
einschl. Bolzen und Befestigungsmittel in
Schachtbauwerken aus Betonfertigteilen oder
Kanalklinker ausstemmen und entsorgen. Die entstandenen
Löcher sind vorzunässen und vollflächig mit einem
kunststoffvergüteten, faserverstärkten Sanierungsmörtel
mit microsilikatischen Eigenschaften nach DIN EN 1504
und DIN 19573 bauwerksbündig aufzufüllen.
Die Reststoffe sind umweltgerecht zu entsorgen, der
Nachweis über die Verwertung oder Entsorgung ist auf
Verlangen dem Auftraggeber vorzulegen.
Menge: 100,000 St

**2.2.1.40 Bauwerksanschluss zurückschneiden, Kanalhaltungen bis DN 300**
Einragender Bauwerksanschluss, Kanalhaltungen bis
DN 300, aus versch. Materialien in Bauwerken aus
Betonfertigteilen und oder Kanalklinker im gesamten
Umfang bauwerksbündig zurückschneiden.
Die Reststoffe sind umweltgerecht zu entsorgen, der
Nachweis über die Verwertung oder Entsorgung ist auf
Verlangen dem Auftraggeber vorzulegen.
Menge: 2,000 St

##### Untertitel 2.2.2 Gerinnesanierung

**2.2.2.10 Abdichten partieller Undichtigkeiten, Schachtunterteil**
Partielle Undichtigkeiten in Schachtunterteilen
(Gerinne und Bermen) aus Beton oder Kanalklinker
mittels Injektion eines mehrkomponenten
Polyurethanharzes (PUR-I) über Hohlbohrpacker
abdichten.
Sanierung gegen drückendes Grundwasser gemäß Vorgaben
der VSB-Empfehlung Nr. 8 Schachtsanierung.
Eingeschlossen ist das Setzen und Entfernen der
Injektionspacker. Überschüssiges und anhaftendes
Injektionsmaterial ist nach Abschluss der Arbeiten zu
entfernen. Verbleibende Bohrlöcher sind mit einem
kunststoffvergüteten, faserverstärkten Sanierungsmörtel
mit microsilikatischen Eigenschaften nach DIN EN 1504
und DIN 19573 bauwerksbündig zu verschließen.
Die Abrechnung erfolgt für je einen Injektionspacker.
Das erforderliche Sanierungsharz wird gemäß
nachfolgender Position vergütet.
Die Reststoffe sind umweltgerecht zu entsorgen, der
Nachweis über die Verwertung oder Entsorgung ist auf
Verlangen dem Auftraggeber vorzulegen.
Menge: 5,000 St

**2.2.2.20 Bauwerksanschluss bis DN 300 abdichten**
Bauwerksanschluss bis DN 300 aus versch. Materialien in
Schachtbauwerken aus Betonfertigteilen oder
Kanalklinker im Bereich der Schachtwandung mittels
Injektion eines mehrkomponenten Polyurethanharzes (PUR-
I) über Hohlbohrpacker abdichten.
Sanierung gegen drückendes Grundwasser gemäß Vorgaben
der VSB-Empfehlung Nr. 8 Schachtsanierung.
Eingeschlossen ist das Setzen und Entfernen mehrerer
Injektionspacker. Überschüssiges und anhaftendes
Injektionsmaterial ist nach Abschluss der Arbeiten zu
entfernen. Verbleibende Bohrlöcher sind mit einem
kunststoffvergüteten, faserverstärkten Sanierungsmörtel
mit microsilikatischen Eigenschaften nach DIN EN 1504
und DIN 19573 bauwerksbündig zu verschließen.
Die Abrechnung erfolgt je Zu- bzw. Ablauföffnung.
Das erforderliche Sanierungsharz wird gemäß
nachfolgender Position vergütet.
Die Reststoffe sind umweltgerecht zu entsorgen, der
Nachweis über die Verwertung oder Entsorgung ist auf
Verlangen dem Auftraggeber vorzulegen.
Menge: 4,000 St

**2.2.2.30 Bauwerksanschluss bis DN 600 abdichten**
Bauwerksanschluss DN 301 bis DN 600 aus versch.
Materialien in Schachtbauwerken aus Betonfertigteilen
oder Kanalklinker im Bereich der Schachtwandung mittels
Injektion eines mehrkomponenten Polyurethanharzes (PUR-
I) über Hohlbohrpacker abdichten.
Sanierung gegen drückendes Grundwasser gemäß Vorgaben
der VSB-Empfehlung Nr. 8 Schachtsanierung.
Eingeschlossen ist das Setzen und Entfernen mehrerer
Injektionspacker. Überschüssiges und anhaftendes
Injektionsmaterial ist nach Abschluss der Arbeiten zu
entfernen. Verbleibende Bohrlöcher sind mit einem
kunststoffvergüteten, faserverstärkten Sanierungsmörtel
mit microsilikatischen Eigenschaften nach DIN EN 1504
und DIN 19573 bauwerksbündig zu verschließen.
Die Abrechnung erfolgt je Zu- bzw. Ablauföffnung.
Das erforderliche Sanierungsharz wird gemäß
nachfolgender Position vergütet.
Die Reststoffe sind umweltgerecht zu entsorgen, der
Nachweis über die Verwertung oder Entsorgung ist auf
Verlangen dem Auftraggeber vorzulegen.
Menge: 2,000 St

**2.2.2.40 Injektionsharz liefern, Zulage**
Mehrkomponenten Polyurethanharz liefern und im Zuge der
Sanierungsarbeiten der Pos. 2.2.2.10.,  2.2.2.20. oder
2.2.2.30. verarbeiten.
Vergütet wird das tatsächlich erforderliche Volumen.
Die verwendete Menge ist nachzuweisen.
Als Zulage zu den Pos. 2.2.2.10., 2.2.2.20. oder  2.2.
2.30.

Eine DIBt-Zulassung für das angebotene Material ist
Grundvoraussetzung für eine Auftragserteilung.
Menge: 100,000 l

##### Untertitel 2.2.3 Sanierung der Schachtwandung

**2.2.3.10 Abdichten partieller Undichtigkeiten, Schachtwandung**
Partielle Undichtigkeiten in Schachtbauwerken aus
Betonfertigteilen oder Kanalklinker im Bereich der
Schachtwandung mittels Injektion eines mehrkomponenten
Polyurethanharzes (PUR-I) über Hohlbohrpacker
abdichten.
Sanierung gegen drückendes Grundwasser gemäß Vorgaben
der VSB-Empfehlung Nr. 8 Schachtsanierung.
Eingeschlossen ist das Setzen und Entfernen der
Injektionspacker. Überschüssiges und anhaftendes
Injektionsmaterial ist nach Abschluss der Arbeiten zu
entfernen. Verbleibende Bohrlöcher sind mit einem
kunststoffvergüteten, faserverstärkten Sanierungsmörtel
mit microsilikatischen Eigenschaften nach DIN EN 1504
und DIN 19573 bauwerksbündig zu verschließen.
Die Abrechnung erfolgt für je einen Injektionspacker.
Das erforderliche Sanierungsharz wird gemäß
nachfolgender Position vergütet.
Die Reststoffe sind umweltgerecht zu entsorgen, der
Nachweis über die Verwertung oder Entsorgung ist auf
Verlangen dem Auftraggeber vorzulegen.
Menge: 8,000 St

**2.2.3.20 Bauwerksanschluss bis DN 300 abdichten**
Bauwerksanschluss bis DN 300 aus versch. Materialien in
Schachtbauwerken aus Betonfertigteilen oder
Kanalklinker im Bereich der Schachtwandung mittels
Injektion eines mehrkomponenten Polyurethanharzes (PUR-
I) über Hohlbohrpacker abdichten.
Sanierung gegen drückendes Grundwasser gemäß Vorgaben
der VSB-Empfehlung Nr. 8 Schachtsanierung.
Eingeschlossen ist das Setzen und Entfernen mehrerer
Injektionspacker. Überschüssiges und anhaftendes
Injektionsmaterial ist nach Abschluss der Arbeiten zu
entfernen. Verbleibende Bohrlöcher sind mit einem
kunststoffvergüteten, faserverstärkten Sanierungsmörtel
mit microsilikatischen Eigenschaften nach DIN EN 1504
und DIN 19573 bauwerksbündig zu verschließen.
Die Abrechnung erfolgt je Zu- bzw. Ablauföffnung.
Das erforderliche Sanierungsharz wird gemäß
nachfolgender Position vergütet.
Die Reststoffe sind umweltgerecht zu entsorgen, der
Nachweis über die Verwertung oder Entsorgung ist auf
Verlangen dem Auftraggeber vorzulegen.
Menge: 2,000 St

**2.2.3.30 Injektionsharz liefern, Zulage**
Mehrkomponenten Sanierungsharz liefern und im Zuge der
Sanierungsarbeiten der Pos. 2.2.3.10. bis 2.2.3.20.
verarbeiten.
Vergütet wird das tatsächlich erforderliche Volumen.
Die verwendete Menge ist nachzuweisen.
Als Zulage zu den Pos. 2.2.3.10. bis 2.2.3.20.

Eine DIBt-Zulassung für das angebotene Material ist
Grundvoraussetzung für eine Auftragserteilung.
Menge: 100,000 l

**2.2.3.40 Ausbruchstellen ausstemmen und reprofilieren**
Ausbruchstellen in Bauwerken aus Betonfertigteilen und/
oder Kanalklinker bis auf den festen und tragfähigen
Untergrund, min. ca. 5 cm tief, ausstemmen, vornässen
und vollflächig mit einem kunststoffvergüteten,
faserverstärkten Sanierungsmörtel mit
microsilikatischen Eigenschaften nach DIN EN 1504 und
DIN 19573 bauwerksbündig reprofilieren.
Die Reststoffe sind umweltgerecht zu entsorgen, der
Nachweis über die Verwertung oder Entsorgung ist auf
Verlangen dem Auftraggeber vorzulegen.
Menge: 1,000 m2

**2.2.3.50 Schachtwandungen beschichten, i.M. 1 cm**
Schachtwandungen in Bauwerken aus Betonfertigteilen
oder Kanalklinker mittels kunststoffvergüteten,
faserverstärkten Sanierungsmörtel mit
microsilikatischen Eigenschaften nach DIN EN 1504 und
DIN 19573 beschichten.
Sanierung gegen drückendes Grundwasser gemäß Vorgaben
der VSB-Empfehlung Nr. 8 Schachtsanierung.
Die Schachtwandungen sind vorzunässen, die Beschichtung
erfolgt nach Auftrag einer Haftbrücke im Mittel 1 cm
Stark.
Eingeschlossen ist die Lieferung der erf. Materialien
und die (Zwischen-) Reinigungen sowie alle
Nebenarbeiten, Betriebsstoffe, Rüstarbeiten und
Zubehör.
Das Verfahren zum Auftrag der Beschichtung bleibt dem
Unternehmer freigestellt.
Abgerechnet wird die sanierte Wandungsfläche.

Eine DIBt-Zulassung für das angebotene Material ist
Grundvoraussetzung für eine Auftragserteilung.
Menge: 5,000 m2

##### Untertitel 2.2.4 Schachtabdeckungen

**2.2.4.10 BEGU-Schachtabdeckung Klasse D 400 liefern, Bauhöhe 160 mm**
BEGU-Schachtabdeckung Klasse D 400, rund, entsprechend
DIN EN 124 / DIN 1229 sowie DIN 19572, gemäß den
Anforderungen der Gütesicherung RAL-GZ 692, lichte
Weite Ø 600 mm, Bauhöhe 160 mm liefern.
Schachtabdeckung bestehend aus:
BEGU-Rahmen ähnlich DIN 19584-5 mit dämpfender Einlage
und mit integrierter Aufnahmebuchse für eine
Haltestange.
BEGU-Deckel nach DIN 19584-2 mit dämpfender Einlage,
und mit Lüftungsöffnungen.
Schmutzfänger aus Stahl nach DIN 1221, verzinkt.

Der fachgerechte Einbau und das Regulieren der
Schachtabdeckung einschließlich Lieferung und Einbau
der Auflageringe wird gesondert vergütet.
Menge: 8,000 St

**2.2.4.20 Schachtabdeckungen in Befestigungen aus Asphalt regulieren**
Schachtabdeckungen, die in den Befestigungen aus
Asphalt liegen, freistemmen, aufnehmen,
verschiebesichere
FBS-Auflageringe AR-V Typ 2 unterschiedlicher Bauhöhe
entsprechend der Straßenhöhe einbauen und die
Abdeckungen aufsetzen.
Die Auflageringe und die Abdeckungen sind in
schrumpffreiem Spezialmörtel (Fugmaterial mit hoher
Anfangsfestigkeit) zu verlegen.
Die Fugen sind sauber auszufugen.
Fugen kleiner 1,0 cm sind unter Verwendung einer
Schlauchschalung und Vergussmörtel mit den oben
genannten Materialeigenschaften auszuführen.
Die Gesamthöhe der Auflageringe einschl. der Fugen darf
das Maß von 24 cm nicht übersteigen.
Regulieren im Bereich : ± 1-24 cm
Die Aufbruchstellen in der Fahrbahn sind mit Beton
C 20/25 und mit Asphaltbinder AC 16 B S zu schließen.
Menge: 8,000 St

### Bereich 3 Anschlussleitungen, geschlossene Bauweise

#### Titel 3.1 Baubegleitende Leistungen

##### Untertitel 3.1.1 Verkehrssicherung

**3.1.1.10 Verkehrssicherung für den Bereich 3. ausführen**
Sicherung und Regelung des Verkehrs für die Dauer aller
Sanierungsarbeiten anteilig für den Bereich 3.
ausführen.
Einrichtungen zur Sicherung, Beschilderung, Absperrung,
Umleitung und Regelung des öffentlichen Verkehrs nach
RSA 95, ASR 5.2 und ZTV-SA 97 sowie den Vorgaben der
Bau-BG und der StVO unter Aufrechterhaltung des
Verkehrs aufbauen, ständig unterhalten, warten und
betreiben, ggf. ändern und umsetzen und nach Beendigung
aller Leistungen abbauen.

Vor Baubeginn ist die Ausführung und Einteilung der
Arbeiten in einzelne Abschnitte mit dem Auftraggeber
abzustimmen und in einem Bauzeitenplan darzustellen.
Der Bauzeitenplan ist vor Beginn der Bauarbeiten
aufzustellen, bei Bedarf fortzuschreiben und der
Bauüberwachung des AG zu übergeben. Die Kosten für die
Abstimmung, Erstellung und Fortschreibung des
Bauzeitenplanes werden gesondert vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.

Einzukalkulieren sind:
 - Über- und Innerörtliche Verkehrsregelung gemäß
 Auflagen der o.g. Behörden.
 - Erstellung eines Beschilderungsplanes und Vorlage
des
 Planes bei der Verkehrsbehörde zur Genehmigung.
 - Permanente Aufrechterhaltung des Verkehrs.
 - Sicherung gegen jeden Verkehr im eigentl.
Baubereich.
 - Massive Absperrung der Baustelle allseitig zum
Verkehr.
 - Beleuchtung, Beschilderung und Wartung der
Sicherungseinrichtungen von 0-24 Uhr einschl. der arbeitsfreien
 Tage.

Dem AG ist ein Verantwortlicher zu benennen, der immer
erreichbar ist und kurzfristig Reparaturen, Ergänzungen
und Wartungsarbeiten an den Beschilderungen,
Absperrungen usw. durchführen kann.

Der AN hat rechtzeitig die Anordnung der
Straßensperrung bei der zuständigen
Straßenverkehrsbehörde zu beantragen und die
erforderlichen Verkehrszeichenpläne aufzustellen und
vorzulegen. Die Gebühr für die Anordnung nach der StVO
durch die zuständige Straßenverkehrsbehörde werden dem
AN gegen einen entsprechenden Nachweis erstattet.

Die Vergütung für die Verkehrssicherung wird bei
Abschlagsrechnungen entsprechend dem Verhältnis der
Rechnungssumme zur Bruttosumme des Bereiches gezahlt.
Bei Mengenänderungen der vertraglichen Leistungen, bei
Bauzeitverlängerungen oder bei evtl. Unterbrechungen
der Bautätigkeit bleibt der Betrag unverändert.
Menge: 1,000 Psch

##### Untertitel 3.1.2 Verrechnungssätze

**3.1.2.10 Bauzeitenplan für den Bereich 3. aufstellen**
Darstellung aller im Zuge der Bauausführung
erforderlichen Einzel- und Teilleistungen,
einschließlich Leistungen Dritter (z. B. Reinigung und
Inspektion), als Balkendiagramm, mit taggenauer Angabe
von Ausführungszeiträumen.
Die Leistungen sind entsprechend dem
Leistungsverzeichnis und unter Berücksichtigung der
Ausführungsabschnitte zu gliedern.
Der Bauzeitenplan ist als gut lesbarer Papierausdruck
und digital als PDF der Bauüberwachung des AG zu
übergeben sowie auf der Baustelle vorzuhalten.
Vor Anfertigen der Papierausdrucke ist der
Bauüberwachung des AG ein Vorabzug zur Abstimmung und
Freigabe zu übermitteln.
Die Aufstellung ist unmittelbar nach Auftragserteilung
auszuführen.
Die Kosten für die erforderlichen Abstimmungen
hinsichtlich der zu berücksichtigenden Leistungen
Dritter sind hier einzukalkulieren.

Die Fortschreibungen des abgestimmten und freigegebenen
Bauzeitenplans werden gesondert vergütet.

Bei Mengenänderungen der vertraglichen Leistungen, bei
Bauzeitverlängerungen oder bei evtl. Unterbrechungen
der Bautätigkeit bleibt der Betrag unverändert.
Menge: 1,000 Psch

**3.1.2.20 Bauzeitenplan für den Bereich 3. fortschreiben**
In die Fortschreibung sind alle im Zuge der
Bauausführung eintretenden Änderungen hinsichtlich Art
und Umfang der Leistungen sowie hinsichtlich des
Ausführungszeitraums einzuarbeiten.
Die Nummerierung der Fortschreibung ist im
Bauzeitenplan anzugeben.

Die Fortschreibung ist jeweils nach vorheriger
Aufforderung durch den AG zu erstellen sowie in
Papierform und digital als PDF der Bauüberwachung des
AG zu übergeben.
Menge: 2,000 St

**3.1.2.30 Nachweis der Standsicherheit, Schlauchliner DN 150, ARZ II**
Statische Berechnung für den Schlauchliner DN 150 in
den maßgeblichen Berechnungsschritten im Bau- und
Betriebszustand nach dem Arbeitsblatt DWA-A 143-2
durchführen.
Berechnung und Vorlage der statischen Nachweise
vor Materialbestellung.

Statische Berechnung für Altrohrzustand II.
Grundwasserstand: 2,50 m über Rohrsohle
Örtl. Vorverformung in der Sohle: 2,0 % vom Linerradius
Gelenkringvorverformung: 3,0 % vom Linerradius
Ringspaltbildung: 0,5 % vom Linerradius
Sollten bei der Kalibrierung größere örtliche
Imperfektionen festgestellt werden ist der tatsächliche
Wert an der ungünstigsten Stelle anzusetzen.
Statische Berechnungen nach anderen
Berechnungsprogrammen werden nicht berücksichtigt.
Menge: 1,000 Psch

##### Untertitel 3.1.3 Abwasserlenkung

*Hinweis*
Abwasserlenkung

Die technische Ausführung der Abwasserlenkung wird dem
Auftragnehmer freigestellt. Es muss jedoch
sichergestellt werden, dass die Bauausführung ohne
Qualitätsminderung und unter Wahrung der
Arbeitsschutzrichtlinien erfolgen kann. Genügt die
Durchführung den Anforderungen nicht, so ist der
Auftragnehmer zur sofortigen Änderung verpflichtet.

**3.1.3.10 Abwasserlenkung durch Rückstau, Anschlussleitungen bis DN 150**
*** Grundposition ZZ 1.0
Abwasser im vorh. Kanalnetz, zur Trockenhaltung der zu
sanierenden Anschlussleitung, für die Dauer der
Sanierungsarbeiten aufstauen.
Der Wasserstand im Bestandsnetz ist oberhalb
kontinuierlich mittels Pegelmessung zu überprüfen, bei
einem Wasserstand von 90% QVoll sind geeignete
Sicherungsmaßnahmen zu treffen.
Die technische Ausführung wird dem Auftragnehmer
freigestellt. In den Einheitspreis ist das Liefern,
Einbauen und Abbauen sowie das Vorhalten und Umbauen
aller erforderlichen Materialien, wie Absperrblasen, -
scheiben, Abmauerungen, etc. einzurechnen.
Inkl. aller erf. Verankerungen und Rohrverschlüssen.
Anschlussleitung bis DN 150
Der Sanierungsabschnitt ist vor Rückstau zu schützen.

Das Aufstauen erfolgt nach Absprache mit der
Bauüberwachung des AG.
Die Abrechnung der Leistung erfolgt einmal je
aufgestauter Haltung bzw. Anschlussleitung oberhalb der
zu sanierenden Kanalhaltung bzw. des zu sanierenden
Bauwerkes, unabhängig von den Einsatztagen und der
Einsatzhäufigkeit.
Menge: 88,000 St

**3.1.3.20 Abwasserlenkung durch überleiten, Anschlussleitungen bis DN 150**
*** Wahlposition ZZ 1.1
Abwasser für die Dauer der Sanierungsarbeiten, zur
Trockenhaltung des Sanierungsabschnittes, aus
Anschlussleitungen bis DN 150 oberhalb des
Sanierungsabschnittes überleiten.
Das anfallende Abwasser ist auf Straßenhöhe anzuheben
und unterhalb des Sanierungsabschnittes wieder
einzuleiten.
Die technische Ausführung wird dem Auftragnehmer
freigestellt. In den Einheitspreis ist das Liefern,
Einbauen und Abbauen sowie das Vorhalten und Umbauen
aller erforderlichen Materialien, wie PVC-Rohre, -
Abzweige, -Bögen, Pumpen, Pumpenschläuche,
schallgedämmte Stromerzeuger, Absperrblasen, -scheiben,
etc. einzurechnen.
Inkl. aller erf. Verankerungen und Rohrverschlüssen.
Förderhöhe:  bis ca. 2,00 m
Förderleistung:  max. Vollfüllung des
  Sanierungsabschnittes.
Der Sanierungsabschnitt ist vor Rückstau zu schützen.
Das Überleiten erfolgt nur nach Absprache mit der
Bauüberwachung des AG, oberhalb der zu sanierenden
Anschlussleitung.
Die Abrechnung der Leistung erfolgt nach der Länge des
Sanierungsabschnittes unabhängig von der Anzahl der
oberliegenden Leitungen und der Überleitungslänge sowie
unabhängig von den Einsatztagen und der
Einsatzhäufigkeit.
Menge: 50,000 m

##### Untertitel 3.1.4 Reinigung und Inspektion

*Hinweis*
Reinigung
Siehe Vorbemerkungen Bereich 1.1. Haltungen

*Hinweis*
Inspektion
Siehe Vorbemerkungen Bereich 1.1. Haltungen

*Hinweis*
optische Dokumentation
Die optische Dokumentation von Kanalhaltungen und
Anschlussleitungen erfolgt durch Filmdarstelllung
(digitales Bildsignal) in axialer Richtung.
Die optische Dokumentation der Bauwerke erfolgt durch
die Aufnahme von Einzelbildern der Feststellungen oder
durch Filmdarstelllung (digitales Bildsignal) in
axialer Richtung.

*Hinweis*
Vor Beginnn der Sanierungsarbeiten

**3.1.4.10 Reinigung von Anschlussleitungen**
Hochdruckreinigung als Grundreinigung vor Ausführung
der Kalibrierung in Anschlussleitungen bis DN 150
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung von der Zugangsöffnung bis zum
Anschlusspunkt im Hauptkanal.

Die einzelnen Sanierungsabschnitte sind über
Zugangsöffnungen zu erreichen.
Menge: 400,000 m

**3.1.4.20 Digitale Kalibrierung, Altrohr bis DN 150**
Kalibrierung als Zustandserfassung vor Beginn der
Sanierungsplanung in Anschlussleitungen bis DN 150
durchführen.
Kalibrierung vor Erstellung statischer Nachweise und
vor Materialbestellung, zur Überprüfung der
Profilfreiheit und der Dimension des Altrohres sowie
zur Feststellung von Imperfektionen.
Kalibrierung mittels digitaler Kalibrierungstechnik
einschl. Dokumentation, Gestellung der Fahrzeuge, An-
 und Abfahrt, fachmännisch geschultem Bedienungs- und
Sicherungspersonal, Verkehrs- und Arbeitsplatzsicherung
sowie aller Nebenarbeiten, Betriebsstoffe, Rüstarbeiten
und Zubehör.
Die Abrechnung der Leistung erfolgt in Einzellängen je
Anschlussleitung von der Zugangsöffnung bis zum
Anschlusspunkt im Hauptkanal.

Die einzelnen Sanierungsabschnitte sind über
Zugangsöffnungen zu erreichen.
Menge: 75,000 m

*Hinweis*
Vor Durchführung der Sanierungsarbeiten

**3.1.4.30 Reinigung von Anschlussleitungen, Sanierungsarbeiten**
Hochdruckreinigung unmittelbar vor Ausführung der
Sanierungsarbeiten in Anschlussleitungen bis DN 150
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung von der Zugangsöffnung bis zum
Anschlusspunkt im Hauptkanal.

Die einzelnen Sanierungsabschnitte sind über
Zugangsöffnungen zu erreichen.
Menge: 400,000 m

**3.1.4.40 Zulage, Reinigung von nicht begehbaren Haltungen aus**
Hochdruckreinigung wie in Pos. 3.1.4.30. beschrieben,
jedoch von nicht begehbaren Kanalhaltungen aus
durchführen.
Die Abrechnung der Leistung erfolgt in Einzellängen je
Anschlussleitung vom Anschlusspunkt im Hauptkanal bis
zur Wartungsöffnung im angeschlossenen Gebäude.

Reinigung und Dokumentation nur auf Anweisung
der Bauüberwachung des AG.

Als Zulage zur Pos. 3.1.4.30.
Menge: 300,000 m

*Hinweis*
Nach Abschluss der Sanierungsarbeiten

**3.1.4.50 Reinigung von Anschlussleitungen, Abnahme**
Hochdruckreinigung als Grundreinigung vor Ausführung
der Abnahmeinspektion in Anschlussleitungen bis DN 150
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung von der Zugangsöffnung bis zum
Anschlusspunkt im Hauptkanal.

Die einzelnen Sanierungsabschnitte sind über
Zugangsöffnungen zu erreichen.
Menge: 400,000 m

**3.1.4.60 Zulage, Reinigung von nicht begehbaren Haltungen aus**
Hochdruckreinigung wie in Pos. 3.1.4.50. beschrieben,
jedoch von nicht begehbaren Kanalhaltungen aus
durchführen.
Die Abrechnung der Leistung erfolgt in Einzellängen je
Anschlussleitung vom Anschlusspunkt im Hauptkanal bis
zur Wartungsöffnung im angeschlossenen Gebäude.

Reinigung und Dokumentation nur auf Anweisung
der Bauüberwachung des AG.

Als Zulage zur Pos. 3.1.4.50.
Menge: 300,000 m

**3.1.4.70 Inspektion in Anschlussleitungen**
Inspektion als Grundlage der Abnahme nach Abschluss
aller Arbeiten gemäß SüwVO Abw NRW in
Anschlussleitungen bis DN 150 durchführen.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über die Zugangsöffnung der
Anschlussleitung.
Dokumentation einfach in Papierform sowie digital auf
dem Datenträger inkl. Zustandsbefahrung und Daten im
Austauschformat nach Vorgabe des AG im ISYBAU-
Austauschformat XML-2006.
Menge: 400,000 m

**3.1.4.80 Zulage, Inspektion von nicht begehbaren Haltungen aus**
Inspektion wie in Pos. 3.1.4.70. beschrieben, jedoch
von nicht begehbaren Kanalhaltungen aus durchführen.
Die Abrechnung der Leistung erfolgt in Einzellängen je
Anschlussleitung vom Anschlusspunkt im Hauptkanal bis
zur Wartungsöffnung im angeschlossenen Gebäude.

Reinigung und Dokumentation nur auf Anweisung
der Bauüberwachung des AG.

Als Zulage zur Pos. 3.1.4.70.
Menge: 300,000 m

**3.1.4.90 Dichtheitsprüfungen für Anschlussliner**
Dichtheitsprüfung gemäß DIN EN 1610 und den Vorgaben
des Arbeitsblattes DWA-A 139 nach Aushärtung des
Anschlussliners, nach Ausbau der Hilfsfolien und
vor Öffnung von Abzweigen und des Anschlusspuktes im
Hauptkanal in Anschlussleitungen bis DN 200 durchführen
Prüfung des Schlauchliners mit Luftüberdruck
(Verfahren "L"):
Dichtheitsprüfung einschließlich Abdichten und Sichern
der zu Prüfenden Kanalhaltung, Dokumentation,
Gestellung der benötigten Geräte, An- und Abfahrt,
fachmännisch geschultem Bedienungs- und
Sicherungspersonal, Verkehrs- und Arbeitsplatzsicherung
sowie aller Nebenarbeiten, Betriebsstoffe, Rüstarbeiten
und Zubehör.
Die Abrechnung der Leistung erfolgt in Einzellängen, je
Haltung von Schachtmitte zu Schachtmitte.
Ein Anfangsdruck, der den erf. Prüfdruck p0 um etwa 10%
überschreitet, ist zuerst für ca. 5 min. aufrecht zu
erhalten. Anschließend ist der Prüfdruck p0 gemäß DWA-A
139 einzustellen.
Max. Druckabfall ?p = 1,50 kPa
Die Prüfung ist mit einer computergesteuerten Anlage
durchzuführen. Über die Prüfung ist ein Prüfprotokoll
mit einem Zeit-Druck-Diagramm zu erstellen und in
zweifacher Ausfertigung vorzulegen.
Sollten die Prüfungen kein befriedigendes Ergebnis
bringen, gehen die Kosten für weitere Prüfungen zu
Lasten des AN.
Der AG ist vor Prüfungsbeginn rechtzeitig zu
informieren.
Menge: 75,000 m

#### Titel 3.2 Sanierung von Anschlussleitungen

##### Untertitel 3.2.1 Vorbereitende Sanierungsarbeiten

**3.2.1.10 Abflusshindernisse aus Anschlussleitungen bis DN 150 entfernen/fräsen**
Sanierung in nicht begehbaren Anschlussleitungen bis
DN 150

Abflusshindernisse (verfestigte Ablagerungen, lose und/
oder feststeckende Fremdkörper unterschiedlicher
Materialien, Wurzeleinwüchse, etc.) in
Anschlussleitungen aus versch. Materialien mittels
Roboterfräsanlage nach Angabe der Bauüberwachung des AG
entfernen bzw. wandungsbündig zurück fräsen.
Sanierung gemäß Vorbemerkungen: Roboterverfahren.
Fräsen einschließlich Dokumentation, An- und Abfahrt
zur Schadstelle sowie aller Rüstarbeiten und
Nebenarbeiten.
Die Arbeiten sind gemäß Vorbemerkung: TV-Inspektion
aufzunehmen und als Videodatei in Echtzeit
festzuhalten.
Die Abrechnung erfolgt nach der tats. dokumentierten
Fräszeit, nur nach Absprache und nur auf Anweisung der
Bauüberwachung des AG.
Das Fräsgut ist umweltgerecht zu entsorgen, der
Nachweis über die Verwertung oder Entsorgung ist auf
Verlangen dem Auftraggeber vorzulegen.
Menge: 40,000 h

##### Untertitel 3.2.2 Reparaturverfahren, Vorsanierung

**3.2.2.10 Riss- / Scherbensanierung, Janssen-Verfahren**
Sanierung in nicht begehbaren Anschlussleitungen bis
DN 150

Riss- / Scherbensanierung in Anschlussleitungen aus
verschiedenen Materialien, nach Angabe der
Bauüberwachung des AG mittels Janssen-Process-Verfahren
gegen drückendes Grundwasser durchführen.
Sanierung gemäß Vorbemerkungen: Roboterverfahren sowie
der VSB-Empfehlung Nr. 1 Roboterverfahren.
Sanierung einschließlich Dokumentation, An- und Abfahrt
zur Schadstelle sowie aller Vorarbeiten, Rüstarbeiten
und Nebenarbeiten. Der Verbleib der Sanierungseinheit
in Abhängigkeit der Aushärtezeit an der Schadstelle
sowie das evtl. mehrmalige An- und Abfahren ist
einzukalkulieren.
Lose in die Haltung einragende Scherben sind vor der
Sanierung zu entfernen, vorhandene Risse sind vor der
Sanierung bis zu einer Tiefe von 2,5 cm auszufräsen.

Die Arbeiten sind gemäß Vorbemerkung: TV-Inspektion
aufzunehmen und als Videodatei in Echtzeit
festzuhalten.
Der Sanierungsbereich ist vor und nach der Sanierung
festzuhalten. Im Kolben muss eine Kamera vorhanden
sein, die den gesamten Sanierungsprozess überwacht.
Sanierungsbereich (1 Schaden) bis ca. 1,00 m
Haltungslänge.
Das erforderliche Sanierungsharz (JaGoPur) wird gemäß
nachfolgender Position vergütet.
Die Reststoffe sind umweltgerecht zu entsorgen, der
Nachweis über die Verwertung oder Entsorgung ist auf
Verlangen dem Auftraggeber vorzulegen.
Menge: 35,000 St

**3.2.2.20 Sanierungsharz liefern, JaGoPur, Zulage**
Riss- / Scherbensanierung

Zweikomponenten Sanierungsharz liefern und im Zuge der
Sanierungsarbeiten der Pos. 3.2.2.10. verarbeiten.
Vergütet wird das tatsächlich erforderliche Volumen.
Die verwendete Menge ist nachzuweisen.
Als Zulage zur Pos. 3.2.2.10.
Menge: 460,000 l

**3.2.2.30 Muffensanierung, Janssen-Light-Verfahren**
Sanierung in nicht begehbaren Anschlussleitungen bis
DN 150

Muffensanierung in Anschlussleitungen aus verschiedenen
Materialien mittels Janssen-Light-Verfahren gegen
drückendes Grundwasser durchführen.
Sanierung gemäß Vorbemerkungen: Roboterverfahren sowie
der VSB-Empfehlung Nr. 1 Roboterverfahren.
Sanierung einschließlich Dokumentation, An- und Abfahrt
zur Schadstelle sowie aller Vorarbeiten, Rüstarbeiten
und Nebenarbeiten. Der Verbleib der Sanierungseinheit
in Abhängigkeit der Aushärtezeit an der Schadstelle
sowie das evtl. mehrmalige An- und Abfahren ist
einzukalkulieren.

Die Arbeiten sind gemäß Vorbemerkung: TV-Inspektion
aufzunehmen und als Videodatei in Echtzeit
festzuhalten.
Der Sanierungsbereich ist vor und nach der Sanierung
festzuhalten. Im Kolben muss eine Kamera vorhanden
sein, die den gesamten Sanierungsprozess überwacht.
Das erforderliche Sanierungsharz (JaGoPur) wird gemäß
nachfolgender Position vergütet.
Die Reststoffe sind umweltgerecht zu entsorgen, der
Nachweis über die Verwertung oder Entsorgung ist auf
Verlangen dem Auftraggeber vorzulegen.
Menge: 18,000 St

**3.2.2.40 Sanierungsharz liefern, JaGoPur, Zulage Stutzensanierung**
Riss- / Scherbensanierung

Zweikomponenten Sanierungsharz liefern und im Zuge der
Sanierungsarbeiten der Pos. 3.2.2.30. verarbeiten.
Vergütet wird das tatsächlich erforderliche Volumen.
Die verwendete Menge ist nachzuweisen.
Als Zulage zur Pos. 3.2.2.30.
Menge: 180,000 l

##### Untertitel 3.2.3 Schlauchlining

*Hinweis*
Anmerkung: Linereinbau

Grundsätzlich sind Anforderungen nach DIN EN ISO 11296-
4 in Kombination mit der DIN EN ISO 11296-1 sowie die
Vorgaben des Verfahrenshandbuchs des Systemherstellers
einzuhalten.
Vor Beginn des Linereinbaus sind dem AG sämtl.
Nachweise für Vorarbeiten und Vorbereitungen
vorzulegen.
Unmittelbar vor Linereinbau ist eine optische
Überprüfung und Dokumentation der Hindernisfreiheit
durchzuführen, auf dieser Basis und durch die
Inspektion der Baustelle wird diese durch den AG zum
Einbau des Liners freigegeben.
Ohne Anwesenheit des Bauleiters des AN oder dessen
zeichnungsbefugten Vertreters auf der Baustelle, wird
der Einbau des Liners nicht freigegeben.
Der Druck, mit dem das Material an die Rohrwandung
gepresst wird, muss während der gesamten Aushärtephase
konstant sein und eine ausreichende Verdichtung des
Laminates gewährleisten. Ein Eindringen von Luft oder
Wasser in das Laminat muss vermieden werden. Eine
ausreichende Aushärtung der Harze gemäß den
Vorschriften der DIBT-Zulassung ist zu gewährleisten
und zu protokollieren.

Gebrauchswandstärke im ausgehärteten Zustand,
gemäß statischer Berechnung Pos. 3.1.2.30. zuzüglich
einer Verschleißschicht von 1,00 mm
Mindestwandstärke im ausgehärteten Zustand, mind. 4,
00 mm incl. Verschleißschicht von 1,00 mm

Die Abrechnung des eingebauten Schlauchliners erfolgt
nach Rohrlänge der Haltung (Innenkante zu Innenkante
der Bauwerke), einschließlich Gestellung der
systemrelevanten Anlagen und Konstruktionen.
Verschnittlängen und Probeentnahmelängen die
einbauartbedingt entstehen, sind in den Einheitspreis
einzurechnen.

*Hinweis*
Anmerkung: Linereinbau
Grundsätzlich sind Anforderungen nach DIN EN ISO 11296-
4 in Kombination mit der DIN EN ISO 11296-1 sowie die
Vorgaben des Verfahrenshandbuchs des Systemherstellers
einzuhalten.
Vor Beginn des Linereinbaus sind dem AG sämtl.
Nachweise für Vorarbeiten und Vorbereitungen
vorzulegen.
Unmittelbar vor Linereinbau ist eine optische
Überprüfung und Dokumentation der Hindernisfreiheit
durchzuführen, auf dieser Basis und durch die
Inspektion der Baustelle wird diese durch den AG zum
Einbau des Liners freigegeben.
Ohne Anwesenheit des Bauleiters des AN oder dessen
zeichnungsbefugten Vertreters auf der Baustelle, wird
der Einbau des Liners nicht freigegeben.
Der Druck, mit dem das Material an die Rohrwandung
gepresst wird, muss während der gesamten Aushärtephase
konstant sein und eine ausreichende Verdichtung des
Laminates gewährleisten. Ein Eindringen von Luft oder
Wasser in das Laminat muss vermieden werden. Eine
ausreichende Aushärtung der Harze gemäß den
Vorschriften der DIBT-Zulassung ist zu gewährleisten
und zu protokollieren.
Die Abrechnung des eingebauten Schlauchliners erfolgt
einschließlich Gestellung der systemrelevanten Anlagen
und Konstruktionen nach Längenmaß, d.h. die Länge der
Achse des Altrohres wird zugrunde gelegt.
Zwischenschächte werden übermessen. Verschnittlängen
und Probeentnahmelängen die einbauartbedingt entstehen,
sind in den Einheitspreis einzurechnen.

**3.2.3.10 Inversionsschlauchliner bis DN 150 liefern, aufstellen und einbauen**
Inversionsschlauchliner liefern und in
Anschlussleitungen bis DN 150 mittels
Inversionsverfahren mit verschlossenem Ende von vorh.
Zugangsöffnungen aus einkrempeln, aufstellen und
mittels Warmhärteverfahren aushärten.
Erschwernisse, durch die beengten Verhältnisse in den
vorh. Wartungsöffnungen sind in den Einheitspreis
einzurechnen.
Der Einbau erfolgt über Straßeneinläufe,
Zugangsöffnungen in den Gebäuden und Produktionshallen,
über Fallrohre an den Außenwänden bzw. über
Wartungsöffnungen im Außenbereich in Richtung des
Hauptkanals.
Liefern, aufstellen und aushärten des Schlauchliners
gemäß Vorbemerkungen Schlauchlining, Anmerkung
Linereinbau, der VSB-Empfehlung Nr. 7 "Schlauchlining
in Leitungen" sowie der Einbauanleitung des
Herstellers.

Nahtloser Inversionsschlauchliner, Dimensionsvariabel
Nennweiten DN 100 bis 150, Bogengängigkeit bis 90°
bestehend aus:
Trägermaterial aus korrosionsbeständiger Polyesterfaser
mit PUR- oder TPU-Beschichtung. Es sind nur inerte
(reaktionsträge) Stoffe zugelassen. Ausgeschlossen sind
organische und karbonathaltige Zuschlagstoffe.
Harz für kommunales Abwasser gemäß DWA-A 143-3.
UP-Harz gemäß DIN 16946-2 min. Typ 1130 (thermische und
mechanische Anforderungen), DIN 18820-1 Gruppe 3 oder
nach DIN EN 13121-1 Gruppe 4.
EP-Harz gemäß DIN 16946-2 Typ 1020, Typ 1021, Typ 1040
(thermische und mechanische Anforderungen) oder
abwasserbeständige hydrolysefeste temperaturbeständige
EP-Harze mit Nachweis der Eignung durch ein
zugelassenes und unabhängiges Prüfinstitut.
Eine DIBt-Zulassung für das angebotene Verfahren ist
Grundvoraussetzung für eine Auftragserteilung.
Die Reststoffe sind umweltgerecht zu entsorgen, der
Nachweis über die Verwertung oder Entsorgung ist auf
Verlangen dem Auftraggeber vorzulegen.

Angebotenes Fabrikat:

.......................................................
.......................
Menge: 75,000 m

**3.2.3.20 Probeentnahme durchführen.**
Repräsentatives Probestück aus dem eingebauten und
ausgehärteten Schlauchliner nach Absprache und unter
Aufsicht der örtlichen Bauüberwachung des AG entnehmen.
Der Termin ist rechtzeitig abzustimmen.
An der Entnahmestelle ist ein Probenstützschlauch/-rohr
einzubauen, welcher die Entnahme eines repräsentativen
Probenstücks gewährleistet. Das Material des
Probenstützschlauches/-rohres darf keine wärmedämmenden
Eigenschaften haben.
Mindestabmessung des Probenstücks:
Mindestabmessungen analog der DSC Prüfung.
Flächig min. 4 mm² Querschnittsfläche.

Die Materialprobe ist zu beschriften mit:
- Datum der Probenentnahme
- Schachtnummer
- Haltungsnummer
- Unterschrift des AN und örtliche Bauüberwachung

Der Probenbegleitschein ist vor Ort auszufüllen, vom AN
und von der örtlichen Bauüberwachung zu unterschreiben
und vom AN zusammen mit dem Probestück an ein amtlich
anerkanntes Prüflabor nach Wahl des AG zur Bestimmung
der Materialkennwerte zu übergeben.

Anhand des Probestückes werden ermittelt:
- mittlere Verbunddicke nach DIN EN 13566-4
- Wasserdichtheit nach APS-Richtlinie
- 3-Punkt-Biegeversuch nach DIN EN ISO 178
- 24-h-Kriechneigung nach DIN EN ISO 899-2

Eingeschlossen sind die Kosten für den Transport und
Versand des Probestückes, die Kosten der einzelnen
Materialprüfungen werden gesondert vergütet.
Der AN erkennt durch seine Unterschrift auf dem
Probenbegleitschein an, dass die entnommene Probe
repräsentativ ist und damit einer Materialprüfung
unterzogen werden kann.
Falls eine Probenahme aus dem Schacht nicht möglich
ist, hat die Probenahme aus der Haltung zu erfolgen.
Die Entnahmestelle in der Haltung ist nach Vorgabe des
AG zu versiegeln.
Für jeden einzelnen Aushärtungsabschnitt ist ein
Probestück zu entnehmen.

Prüflabor:
IKT - Institut für Unterirdische Infrastruktur gGmbH
Exterbruch1
45886 Gelsenkirchen

www.ikt.de/pruefstelle
Menge: 25,000 St

**3.2.3.30 Prüfung Schlauchliner, Wasserdichtheit**
Materialprüfung des Schlauchliners:
Wasserdichtheit (APS-Richtlinie) nach Abschnitt 3.8 ZTV
für die Materialprüfung an Probestücken vor Ort
härtender Schlauchliner.
Menge: 25,000 St

**3.2.3.40 Prüfung Schlauchliner, 3-Punkt-Biegeversuch**
Materialprüfung des Schlauchliners:
3-Punkt-Biegeversuch (DIN EN ISO 178 und DIN EN ISO
11296-4) nach Abschnitt 3.1 ZTV für die Materialprüfung
an Probestücken vor Ort härtender Schlauchliner.
Menge: 25,000 St

**3.2.3.50 Prüfung Schlauchliner, 24-h-Kriechneigung**
Materialprüfung des Schlauchliners:
24-h-Kriechneigung (EN ISO 899-2) nach Abschnitt 3.3
ZTV für die Materialprüfung an Probestücken vor Ort
härtender Schlauchliner.
Menge: 25,000 St

**3.2.3.60 Öffnen Inversionsschlauchliner am Anschlusspunkt**
Verschlossener Inversionsschlauchliner, nach der
Dichtheitsprüfung gem. Pos. 3.1.4.90., mittels
Roboteranlage von nicht begehbaren Kanalhaltungen bis
DN 600 aus, am Anschlusspunkt öffnen.
Das vorherige maßgenaue Einmessen des Liners wird gem.
Pos. 3.1.4.20. vergütet.
Fräsen einschließlich Dokumentation, Gestellung der
Roboteranlage mit Inspektionseinheit, An- und Abfahrt,
fachmännisch geschultem Bedienungs- und
Sicherungspersonal, Verkehrs- und Arbeitsplatzsicherung
sowie aller Nebenarbeiten, Betriebsstoffe, Rüstarbeiten
und Zubehör.
Die Arbeiten sind gemäß Vorbemerkung: TV-Inspektion
aufzunehmen und als Videodatei in Echtzeit
festzuhalten.
Die Abrechnung erfolgt je Inversionsschlauchliner.
Das Fräsgut ist umweltgerecht zu entsorgen, der
Nachweis über die Verwertung oder Entsorgung ist auf
Verlangen dem Auftraggeber vorzulegen.
Menge: 25,000 St

### Bereich 4 Anschlussleitungen, offene Bauweise

#### Titel 4.1 Baubegleitende Leistungen

##### Untertitel 4.1.1 Verkehrssicherung

**4.1.1.10 Verkehrssicherung für den Bereich 4. ausführen**
Sicherung und Regelung des Verkehrs für die Dauer aller
Sanierungsarbeiten anteilig für den Bereich 4.
ausführen.
Einrichtungen zur Sicherung, Beschilderung, Absperrung,
Umleitung und Regelung des öffentlichen Verkehrs nach
RSA 95, ASR 5.2 und ZTV-SA 97 sowie den Vorgaben der
Bau-BG und der StVO unter Aufrechterhaltung des
Verkehrs aufbauen, ständig unterhalten, warten und
betreiben, ggf. ändern und umsetzen und nach Beendigung
aller Leistungen abbauen.

Vor Baubeginn ist die Ausführung und Einteilung der
Arbeiten in einzelne Abschnitte mit dem Auftraggeber
abzustimmen und in einem Bauzeitenplan darzustellen.
Der Bauzeitenplan ist vor Beginn der Bauarbeiten
aufzustellen, bei Bedarf fortzuschreiben und der
Bauüberwachung des AG zu übergeben. Die Kosten für die
Abstimmung, Erstellung und Fortschreibung des
Bauzeitenplanes werden gesondert vergütet.

Der Auftragnehmer hat alle Maßnahmen zur Sicherung und
Regelung des Verkehrs innerhalb der Baustelle, die
wegen der von ihm ausgeführten Arbeiten erforderlich
sind, auch außerhalb der Arbeitszeit, durchzuführen.

Die Zufahrt zu den Grundstücken und Gebäuden muss
jederzeit aufrechterhalten werden. Ist das
Aufrechterhalten der Zufahrt zu den Grundstücken und
Gebäuden aus bautechnischen Gründen kurzfristig nicht
möglich, muss der Auftragnehmer die
Grundstückseigentümer bzw. die Anlieger benachrichtigen
und sich mit ihnen abstimmen.

Einzukalkulieren sind:
 - Über- und Innerörtliche Verkehrsregelung gemäß
 Auflagen der o.g. Behörden.
 - Erstellung eines Beschilderungsplanes und Vorlage
des
 Planes bei der Verkehrsbehörde zur Genehmigung.
 - Permanente Aufrechterhaltung des Verkehrs.
 - Sicherung gegen jeden Verkehr im eigentl.
Baubereich.
 - Massive Absperrung der Baustelle allseitig zum
Verkehr.
 - Beleuchtung, Beschilderung und Wartung der
Sicherungseinrichtungen von 0-24 Uhr einschl. der arbeitsfreien
 Tage.

Dem AG ist ein Verantwortlicher zu benennen, der immer
erreichbar ist und kurzfristig Reparaturen, Ergänzungen
und Wartungsarbeiten an den Beschilderungen,
Absperrungen usw. durchführen kann.

Der AN hat rechtzeitig die Anordnung der
Straßensperrung bei der zuständigen
Straßenverkehrsbehörde zu beantragen und die
erforderlichen Verkehrszeichenpläne aufzustellen und
vorzulegen. Die Gebühr für die Anordnung nach der StVO
durch die zuständige Straßenverkehrsbehörde werden dem
AN gegen einen entsprechenden Nachweis erstattet.

Die Vergütung für die Verkehrssicherung wird bei
Abschlagsrechnungen entsprechend dem Verhältnis der
Rechnungssumme zur Bruttosumme des Bereiches gezahlt.
Bei Mengenänderungen der vertraglichen Leistungen, bei
Bauzeitverlängerungen oder bei evtl. Unterbrechungen
der Bautätigkeit bleibt der Betrag unverändert.
Menge: 1,000 Psch

##### Untertitel 4.1.2 Verrechnungssätze

**4.1.2.10 Bauzeitenplan für den Bereich 4. aufstellen**
Darstellung aller im Zuge der Bauausführung
erforderlichen Einzel- und Teilleistungen,
einschließlich Leistungen Dritter (z. B. Reinigung und
Inspektion), als Balkendiagramm, mit taggenauer Angabe
von Ausführungszeiträumen.
Die Leistungen sind entsprechend dem
Leistungsverzeichnis und unter Berücksichtigung der
Ausführungsabschnitte zu gliedern.
Der Bauzeitenplan ist als gut lesbarer Papierausdruck
und digital als PDF der Bauüberwachung des AG zu
übergeben sowie auf der Baustelle vorzuhalten.
Vor Anfertigen der Papierausdrucke ist der
Bauüberwachung des AG ein Vorabzug zur Abstimmung und
Freigabe zu übermitteln.
Die Aufstellung ist unmittelbar nach Auftragserteilung
auszuführen.
Die Kosten für die erforderlichen Abstimmungen
hinsichtlich der zu berücksichtigenden Leistungen
Dritter sind hier einzukalkulieren.

Die Fortschreibungen des abgestimmten und freigegebenen
Bauzeitenplans werden gesondert vergütet.

Bei Mengenänderungen der vertraglichen Leistungen, bei
Bauzeitverlängerungen oder bei evtl. Unterbrechungen
der Bautätigkeit bleibt der Betrag unverändert.
Menge: 1,000 Psch

**4.1.2.20 Bauzeitenplan für den Bereich 4. fortschreiben**
In die Fortschreibung sind alle im Zuge der
Bauausführung eintretenden Änderungen hinsichtlich Art
und Umfang der Leistungen sowie hinsichtlich des
Ausführungszeitraums einzuarbeiten.
Die Nummerierung der Fortschreibung ist im
Bauzeitenplan anzugeben.

Die Fortschreibung ist jeweils nach vorheriger
Aufforderung durch den AG zu erstellen sowie in
Papierform und digital als PDF der Bauüberwachung des
AG zu übergeben.
Menge: 2,000 St

##### Untertitel 4.1.3 Abwasserlenkung

*Hinweis*
Abwasserlenkung

Die technische Ausführung der Abwasserlenkung wird dem
Auftragnehmer freigestellt. Es muss jedoch
sichergestellt werden, dass die Bauausführung ohne
Qualitätsminderung und unter Wahrung der
Arbeitsschutzrichtlinien erfolgen kann. Genügt die
Durchführung den Anforderungen nicht, so ist der
Auftragnehmer zur sofortigen Änderung verpflichtet.

**4.1.3.10 Abwasserlenkung durch Rückstau, Anschlussleitungen bis DN 150**
*** Grundposition ZZ 2.0
Abwasser im vorh. Kanalnetz, zur Trockenhaltung der zu
sanierenden Anschlussleitung, für die Dauer der
Sanierungsarbeiten aufstauen.
Der Wasserstand im Bestandsnetz ist oberhalb
kontinuierlich mittels Pegelmessung zu überprüfen, bei
einem Wasserstand von 90% QVoll sind geeignete
Sicherungsmaßnahmen zu treffen.
Die technische Ausführung wird dem Auftragnehmer
freigestellt. In den Einheitspreis ist das Liefern,
Einbauen und Abbauen sowie das Vorhalten und Umbauen
aller erforderlichen Materialien, wie Absperrblasen, -
scheiben, Abmauerungen, etc. einzurechnen.
Inkl. aller erf. Verankerungen und Rohrverschlüssen.
Anschlussleitung bis DN 150
Der Sanierungsabschnitt ist vor Rückstau zu schützen.

Das Aufstauen erfolgt nach Absprache mit der
Bauüberwachung des AG.
Die Abrechnung der Leistung erfolgt einmal je
aufgestauter Haltung bzw. Anschlussleitung oberhalb der
zu sanierenden Kanalhaltung bzw. des zu sanierenden
Bauwerkes, unabhängig von den Einsatztagen und der
Einsatzhäufigkeit.
Menge: 30,000 St

**4.1.3.20 Abwasserlenkung durch überleiten, Anschlussleitungen bis DN 150**
*** Wahlposition ZZ 2.1
Abwasser für die Dauer der Sanierungsarbeiten, zur
Trockenhaltung des Sanierungsabschnittes, aus
Anschlussleitungen bis DN 150 oberhalb des
Sanierungsabschnittes überleiten.
Das anfallende Abwasser ist auf Straßenhöhe anzuheben
und unterhalb des Sanierungsabschnittes wieder
einzuleiten.
Die technische Ausführung wird dem Auftragnehmer
freigestellt. In den Einheitspreis ist das Liefern,
Einbauen und Abbauen sowie das Vorhalten und Umbauen
aller erforderlichen Materialien, wie PVC-Rohre, -
Abzweige, -Bögen, Pumpen, Pumpenschläuche,
schallgedämmte Stromerzeuger, Absperrblasen, -scheiben,
etc. einzurechnen.
Inkl. aller erf. Verankerungen und Rohrverschlüssen.
Förderhöhe:  bis ca. 2,00 m
Förderleistung:  max. Vollfüllung des
  Sanierungsabschnittes.
Der Sanierungsabschnitt ist vor Rückstau zu schützen.
Das Überleiten erfolgt nur nach Absprache mit der
Bauüberwachung des AG, oberhalb der zu sanierenden
Anschlussleitung.
Die Abrechnung der Leistung erfolgt nach der Länge des
Sanierungsabschnittes unabhängig von der Anzahl der
oberliegenden Leitungen und der Überleitungslänge sowie
unabhängig von den Einsatztagen und der
Einsatzhäufigkeit.
Menge: 50,000 m

##### Untertitel 4.1.4 Reinigung und Inspektion

*Hinweis*
Reinigung
Siehe Vorbemerkungen Bereich 1.1. Haltungen

*Hinweis*
Inspektion
Siehe Vorbemerkungen Bereich 1.1. Haltungen

*Hinweis*
optische Dokumentation
Die optische Dokumentation von Kanalhaltungen und
Anschlussleitungen erfolgt durch Filmdarstelllung
(digitales Bildsignal) in axialer Richtung.
Die optische Dokumentation der Bauwerke erfolgt durch
die Aufnahme von Einzelbildern der Feststellungen oder
durch Filmdarstelllung (digitales Bildsignal) in
axialer Richtung.

*Hinweis*
Vor Beginnn der Sanierungsarbeiten

**4.1.4.10 Reinigung von Anschlussleitungen**
Hochdruckreinigung als Grundreinigung vor Ausführung
der Kalibrierung in Anschlussleitungen bis DN 150
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung von der Zugangsöffnung bis zum
Anschlusspunkt im Hauptkanal.

Die einzelnen Sanierungsabschnitte sind über
Zugangsöffnungen zu erreichen.
Menge: 150,000 m

**4.1.4.20 Zulage, Reinigung von nicht begehbaren Haltungen aus**
Hochdruckreinigung wie in Pos. 4.1.4.10. beschrieben,
jedoch von nicht begehbaren Kanalhaltungen aus
durchführen.
Die Abrechnung der Leistung erfolgt in Einzellängen je
Anschlussleitung vom Anschlusspunkt im Hauptkanal bis
zur Wartungsöffnung im angeschlossenen Gebäude.

Reinigung und Dokumentation nur auf Anweisung
der Bauüberwachung des AG.

Als Zulage zur Pos. 4.1.4.10.
Menge: 100,000 m

*Hinweis*
Nach Abschluss der Sanierungsarbeiten

**4.1.4.30 Reinigung von Anschlussleitungen, Abnahme**
Hochdruckreinigung als Grundreinigung vor Ausführung
der Abnahmeinspektion in Anschlussleitungen bis DN 150
durchführen.
Reinigung gemäß Vorbemerkungen: Reinigung.
Ausführung der Hochdruckreinigung unabhängig vom
Verschmutzungsgrad, einschließlich Gestellung der
Fahrzeuge, An- und Abfahrt, fachmännisch geschultem
Bedienungs- und Sicherungspersonal, Verkehrs- und
Arbeitsplatzsicherung, Wasserbeschaffung,
Räumguttransport, Entleerung und Reinigung sowie aller
Nebenarbeiten, Betriebsstoffe, Rüstarbeiten,
Entsorgung, Entsorgungskosten und Zubehör.
Die Abrechnung der Leistung erfolgt in Einzellängen je
Anschlussleitung von der Zugangsöffnung bis zum
Anschlusspunkt im Hauptkanal.

Die einzelnen Sanierungsabschnitte sind über
Zugangsöffnungen zu erreichen.
Menge: 150,000 m

**4.1.4.40 Zulage, Reinigung von nicht begehbaren Haltungen aus**
Hochdruckreinigung wie in Pos. 4.1.4.30. beschrieben,
jedoch von nicht begehbaren Kanalhaltungen aus
durchführen.
Die Abrechnung der Leistung erfolgt in Einzellängen je
Anschlussleitung vom Anschlusspunkt im Hauptkanal bis
zur Wartungsöffnung im angeschlossenen Gebäude.

Reinigung und Dokumentation nur auf Anweisung
der Bauüberwachung des AG.

Als Zulage zur Pos. 4.1.4.30.
Menge: 100,000 m

**4.1.4.50 Inspektion in Anschlussleitungen**
Inspektion als Grundlage der Abnahme nach Abschluss
aller Arbeiten gemäß SüwVO Abw NRW in
Anschlussleitungen bis DN 150 durchführen.
Inspektion gemäß Vorbemerkungen: Inspektion.
Indirekte optische Inspektion mittels ferngesteuerter
Inspektionstechnik mit direkter Steuerung,
einschließlich Auswertung, optischer Dokumentation,
Gestellung der Fahrzeuge, An- und Abfahrt, fachmännisch
geschultem Bedienungs- und Sicherungspersonal,
Verkehrs- und Arbeitsplatzsicherung sowie aller
Nebenarbeiten, Betriebsstoffe, Rüstarbeiten und
Zubehör.
Die Abrechnung der Leistung erfolgt in Einzellängen je
Anschlussleitung über die Zugangsöffnung der
Anschlussleitung.
Dokumentation einfach in Papierform sowie digital auf
dem Datenträger inkl. Zustandsbefahrung und Daten im
Austauschformat nach Vorgabe des AG im ISYBAU-
Austauschformat XML-2006.
Menge: 150,000 m

**4.1.4.60 Zulage, Inspektion von nicht begehbaren Haltungen aus**
Inspektion wie in Pos. 4.1.4.50. beschrieben, jedoch
von nicht begehbaren Kanalhaltungen aus durchführen.
Die Abrechnung der Leistung erfolgt in Einzellängen je
Anschlussleitung vom Anschlusspunkt im Hauptkanal bis
zur Wartungsöffnung im angeschlossenen Gebäude.

Reinigung und Dokumentation nur auf Anweisung
der Bauüberwachung des AG.

Als Zulage zur Pos. 4.1.4.50.
Menge: 100,000 m

#### Titel 4.2 Aufnahme vorhandener Befestigungen

*Hinweis*
Anmerkung:

Das Aufnehmen der Oberflächenbefestigungen (Asphalt,
Beton, Pflaster, Platten, Borde, Rinnen usw.) wird
nicht als Zulage zum Bodenabtrag abgerechnet.
Die aufgenommenen Oberflächenbefestigungen sind, soweit
sie hier nicht wieder verwendet werden, einem
Recycling-verfahren zuzuführen.
Die vorhandenen Hochbordsteine, Pflasterstreifen,
Rinnen, Pflaster- und Plattenbeläge sind zum Teil mit
starkem Unkrautbewuchs durchsetzt. Das Aufnehmen und
die Entsorgung des Bewuchses ist in die nachfolgenden
Positionen einzukalkulieren und wird nicht gesondert
vergütet.
Der AN hat sämtliche anfallenden Abfälle (Überschuss-
und Aufbruchmassen) in eigener Verantwortung nach dem
Kreislaufwirtschafts- und Abfallgesetz (KrW-/AbfG) zu
entsorgen.
Hierüber ist auf Verlangen der Bauüberwachung des AG
ein Nachweis zu führen.

Sämtliche Mehraufwendungen, Handarbeiten und
Erschwernisse für das Aufnehmen der nachfolgenden
Befestigungen im Bereich von Bäumen und deren Wurzeln
und entlang der vorhandenen Hecken, Zäune, Mauern,
Gebäuden, Zufahrten, usw. sind in die nachfolgenden
Einheitspreise einzukalkulieren.

**4.2.10 Pflasterstreifen, 1 Reihe aus Betonsteinen 16x16-24x14 cm, aufnehmen**
Pflasterstreifen aus Pflastersteinen aus Beton,
Rastermaße 16x16x14 cm und 16x24x14 cm, einschließlich
des Betonfundaments aufnehmen, abfahren und
umweltgerecht entsorgen.
Breite des Pflasterstreifens: 1 Reihe, als Rinne vor
den Borden bzw. frei geführt.
Steine sind in Beton verlegt.
Dicke des Fundaments: ca. 20 cm.
Aufnahme in Einzellängen.
Menge: 30,000 m

**4.2.20 Pflasterstreifen, 1 Reihe, 16x16-24x14 cm, säubern und lagern, Zulage**
Pflasterstreifen aus Pflastersteinen aus Beton,
Rastermaße 16x24x14 cm und 16x24x14 cm, vorsichtig
aufnehmen, säubern und lagern.
Die Pflastersteine sind vom Beton zu befreien, zu
säubern und im Bereich der Baustelle zur
Wiederverwendung zu lagern.
Breite des Pflasterstreifens: 1 Reihe, als Rinne vor
den Borden bzw. frei geführt.
Eingeschlossen ist die umweltgerechte Entsorgung
unbrauchbarer Pflastersteine.
Aufnahme in Einzellängen.
Zulage zu Pos. 4.2.10.
Menge: 30,000 m

**4.2.30 Pflasterstreifen, 2 Reihen aus Betonsteinen 16x16-24x14 cm, aufnehmen**
Pflasterstreifen aus Pflastersteinen aus Beton,
Rastermaße 16x16x14 cm und 16x24x14 cm, einschließlich
des Betonfundaments aufnehmen, abfahren und
umweltgerecht entsorgen.
Breite des Pflasterstreifens: 2 Reihen, als Rinne vor
den Borden bzw. frei geführt.
Steine sind in Beton verlegt.
Dicke des Fundaments: ca. 20 cm.
Aufnahme in Einzellängen.
Menge: 30,000 m

**4.2.40 Pflasterstreifen, 3 Reihen aus Betonsteinen 16x16-24x14 cm, aufnehmen**
Pflasterstreifen aus Pflastersteinen aus Beton,
Rastermaße 16x16x14 cm und 16x24x14 cm, einschließlich
des Betonfundaments aufnehmen, abfahren und
umweltgerecht entsorgen.
Breite des Pflasterstreifens: 3 Reihen, als Rinne vor
den Borden bzw. frei geführt.
Steine sind in Beton verlegt.
Dicke des Fundaments: ca. 20 cm.
Aufnahme in Einzellängen.
Menge: 30,000 m

**4.2.50 Pflasterstreifen, 1 Reihe aus Betonsteinen 20x10x8 cm, aufnehmen**
Pflasterstreifen aus Pflastersteinen aus Beton,
Rastermaße 20x10x8 cm, längs verlegt, einschließlich
des Betonfundaments aufnehmen, abfahren und
umweltgerecht entsorgen.
Breite des Pflasterstreifens: 1 Reihe, längs verlegt.
Steine sind in Beton verlegt.
Dicke des Fundaments: ca. 20 cm.
Aufnahme in Einzellängen.
Menge: 30,000 m

**4.2.60 Bordsteine H 15x25 und R 15x22 aufnehmen**
Hochbordsteine H 15x25 und Rundbordsteine R 15x22
einschließlich des Betonfundaments und der
Betonrückenstütze aufnehmen, abfahren und umweltgerecht
entsorgen.
Bordsteine sind in Beton mit Rückenstütze versetzt.
Dicke des Fundaments: ca. 20 cm.
Abmessungen der Rückenstütze: ca. 15/28 cm.
Aufnahme in Einzellängen.
Menge: 30,000 m

**4.2.70 Bordsteine H 15x25 und R 15x22 säubern und lagern, Zulage**
Hochbordsteine H 15x25 und Rundbordsteine R 15x22
vorsichtig aufnehmen, säubern und lagern.
Die Bordsteine sind vom Beton zu befreien, zu säubern
und im Bereich der Baustelle zur Wiederverwendung zu
lagern.
Eingeschlossen ist die umweltgerechte Entsorgung
unbrauchbarer Hochbordsteine.
Aufnahme in Einzellängen.
Als Zulage zu Pos.4.2.60.
Menge: 30,000 m

**4.2.80 Bordsteine, T6x20 bis T10x30, aufnehmen**
Tiefbordsteine T 6x20 bis T 10x30 einschließlich des
Unterbetons und der Betonrückenstütze aufnehmen,
abfahren und umweltgerecht entsorgen.
Die Bordsteine sind in Beton mit Rückenstütze versetzt.
Dicke des Unterbetons: ca. 20 cm.
Abmessungen der Rückenstütze: ca. 15/35 cm.
Aufnahme in Einzellängen.
Menge: 30,000 m

**4.2.90 Bordsteine T 6x20 bis T 10x30 säubern und lagern, Zulage**
Tiefbordsteine T 6x20 bis T 10x30 vorsichtig aufnehmen,
säubern und lagern.
Die Bordsteine sind vom Beton zu befreien, zu säubern
und im Bereich der Baustelle zur Wiederverwendung zu
lagern.
Eingeschlossen ist die umweltgerechte Entsorgung
unbrauchbarer Tiefbordsteine, des Unterbetons und der
Rückenstütze.
Aufnahme in Einzellängen.
Als Zulage zu Pos. 4.2.80.
Menge: 30,000 m

**4.2.100 Pflasterflächen aus Betonpflastersteinen verschiedener Arten aufnehmen**
Pflasterflächen aus Pflastersteinen aus Beton in
verschiedenen Abmessungen und Verbundpflastersteinen
verschiedener Arten, 8 bis 10 cm dick, einschließlich
der Bettung aufnehmen, abfahren und umweltgerecht
entsorgen.
Dicke der Bettung: ca. 4 cm.
Aufnahme in Einzelflächen.
Menge: 30,000 m2

**4.2.110 Pflasterflächen säubern und lagern, Zulage**
Pflasterflächen aus Pflastersteinen aus Beton in
verschiedenen Abmessungen und Verbundpflastersteinen
verschiedener Arten, 8 bis 10 cm dick, vorsichtig
aufnehmen, säubern und lagern.
Die Steine sind zu säubern, auf Euro-Paletten zu
stapeln, aufzuladen und im Bereich der Baustelle zur
Wiederverwendung zu lagern.
Eingeschlossen ist die umweltgerechte Entsorgung
unbrauchbarer Pflastersteine sowie die Lieferung der
erforderlichen Paletten.
Aufnahme in Einzelflächen.
Als Zulage zu Pos. 4.2.100.
Menge: 30,000 m2

**4.2.120 Schottertragschichten, Dicke über 10 bis 20 cm, schneiden**
Verfestigte Schottertragschichten der nachfolgenden
Position, über 10 bis 20 cm dick, scharfkantig und
geradlinig abschneiden bzw. abstemmen.
Schnitt in Einzellängen.
Menge: 30,000 m

**4.2.130 Schottertragschichten unterhalb des Pflasters aufn., 10-20**
Schottertragschichten aus verfestigter HO-Schlacke,
Bodenklasse 6 bis 7 nach DIN 18300, unterhalb der
Pflasterdecken in verschiedenen Breiten aufreißen,
auskoffern, aufladen, abfahren und umweltgerecht
entsorgen.
Dicke der Schottertragschichten: ca. 10 bis 20 cm.
Das Herstellen einer scharfkantigen Begrenzung wird
gem. Pos. 4.2.120. vergütet.

Schotter mit einem Zuordnungswert bis einschließlich 1.
2 (Z1.2) nach LAGA-20, Kapitel Bauschutt.

Der Schotter ist vom AN eigenverantwortlich
ordnungsgemäß zu entsorgen. Die Kosten für die
Entsorgung sind hier einzurechnen.
Die Anforderungen an die stoffliche Verwertung von
mineralischen Reststoffen/Abfälle -Technische Regeln-
(LAGA-20) sind zu beachten.
Der AN hat der Bauüberwachung des AG sämtliche
Verwertungs- bzw. Entsorgungsnachweise unverzüglich zu
übergeben.

Aufnahme in Einzelflächen.
Menge: 30,000 m2

**4.2.140 Plattenbeläge aus Betonplatten aufnehmen**
Plattenbeläge aus Betonplatten verschiedener
Abmessungen, 4 bis 6 cm dick, einschließlich der
Bettung aufnehmen, abfahren und umweltgerecht
entsorgen.
Dicke der Bettung: ca. 4 cm.
Aufnahme in Einzelflächen.
Menge: 30,000 m2

**4.2.150 Plattenbeläge von Hand säubern und lagern, Zulage**
Plattenbeläge aus Betonplatten in verschiedenen
Abmessungen und Verbundpflastersteinen verschiedener
Arten, 4 bis 6 cm dick, vorsichtig aufnehmen, säubern
und lagern.
Die Platten sind zu säubern, auf Euro-Paletten zu
stapeln, aufzuladen und im Bereich der Baustelle zur
Wiederverwendung zu lagern.
Eingeschlossen ist die umweltgerechte Entsorgung
unbrauchbarer Platten sowie die Lieferung der
erforderlichen Paletten.
Aufnahme in Einzelflächen.
Als Zulage zu Pos. 4.2.140.
Menge: 30,000 m2

**4.2.160 Fahrbahnbefestigungen, Dicke 10 bis 20 cm, schneiden**
Fahrbahnbefestigungen aus Asphalt der nachfolgenden
Position, i. M. 10 bis 20 cm dick, scharfkantig und
geradlinig abschneiden.
Schnitt in Einzellängen.
Menge: 30,000 m

**4.2.170 Fahrbahnbefestigungen aus Asphalt, Dicke 10 bis 20 cm, aufnehmen**
Fahrbahnbefestigung aus Asphaltdeckschicht und
Asphalttragschicht,aufreißen bzw. auffräsen,
auskoffern, aufladen, abfahren und umweltgerecht
entsorgen.
Dicke der Befestigung: über 10 bis 20 cm.
Breite der Befestigung: ca. 5,00 bis 6,00 m.
Das Herstellen einer scharfkantigen Begrenzung wird
gem. Pos. 4.2.160. vergütet.
Aufnahme in Einzelflächen.
Menge: 30,000 m2

**4.2.180 Straßenaufbruch mit PAK belastet entsorgen, Z1.2, Zulage**
Material des Straßenaufbruchs der Pos. 4.2.170. mit PAK
(PAK-Gehalt > 25 mg/kg und < 75 mg/kg) belastet (gem.
LAGA-20, Kapitel Bauschutt, Z 1.2), Abfallschlüssel 17
03 02, aufladen und eigenverantwortlich gemäß den
gesetzlichen Bestimmungen transportieren, wo es dann
ordnungsgemäß entsorgt wird.
Die Anforderungen an die stoffliche Verwertung von
mineralischen Reststoffen/Abfälle -Technische Regeln-
(LAGA-20) sind zu beachten.
Der AN hat der Bauüberwachung des AG sämtliche
Verwertungs- bzw. Entsorgungsnachweise unverzüglich zu
übergeben.
Eingeschlossen ist die Gebühr für die Entsorgung des
Materials.
Abgerechnet wird nach den Verwertungs- bzw.
Entsorgungs- nachweisen.
Als Zulage zu Pos. 4.2.170.
Menge: 30,000 t

**4.2.190 Schottertragschichten, Dicke über 10 bis 20 cm, schneiden**
Verfestigte Schottertragschichten der nachfolgenden
Position, über 10 bis 20 cm dick, scharfkantig und
geradlinig abschneiden bzw. abstemmen.
Schnitt in Einzellängen.
Menge: 30,000 m

**4.2.200 Schottertragschichten unterhalb der Fahrbahnbef. aufn., 10-20**
Schottertragschichten aus verfestigter HO-Schlacke,
Bodenklasse 6 bis 7 nach DIN 18300, unterhalb der
Fahrbahnbefestigungen aus Asphalt aufreißen,
auskoffern, aufladen, abfahren und umweltgerecht
entsorgen.
Dicke der Schottertragschichten: über 10 bis 20 cm.
Breite der Schottertragschichten: ca. 5,00 bis 6,00 m.
Das Herstellen einer scharfkantigen Begrenzung wird
gem. Pos. 4.2.190. vergütet.

Schotter mit einem Zuordnungswert bis einschließlich 1.
2 (Z1.2) nach LAGA-20, Kapitel Bauschutt.

Der Schotter ist vom AN eigenverantwortlich
ordnungsgemäß zu entsorgen. Die Kosten für die
Entsorgung sind hier einzurechnen.
Die Anforderungen an die stoffliche Verwertung von
mineralischen Reststoffen/Abfälle -Technische Regeln-
(LAGA-20) sind zu beachten.
Der AN hat der Bauüberwachung des AG sämtliche
Verwertungs- bzw. Entsorgungsnachweise unverzüglich zu
übergeben.
Aufnahme in Einzelflächen im Bereich zwischen dem
Kreisverkehr und der Straße Landwehr.
Menge: 30,000 m2

**4.2.210 Geh- und Platzbefestigungen, Dicke 5 bis 15 cm, schneiden**
Geh- und Platzbefestigungen aus Asphalt der nachfolgenden Position, i. M. 5 bis 15 cm dick,
scharfkantig und geradlinig abschneiden.
Schnitt in Einzellängen.
Menge: 30,000 m

**4.2.220 Geh- und Platzebefestigungen aus Asphalt, Dicke 5 bis 15 cm, aufn.**
Geh- und Platzbefestigungen aus Asphaltdeckschicht und
Asphalttragschicht in verschiedenen Breiten aufreißen
bzw. auffräsen, auskoffern, aufladen, abfahren und
umweltgerecht entsorgen.
Dicke der Befestigung: 5 bis 15 cm.
Breite der Befestigung: ca. 1,00 bis 3,00 m.
Das Herstellen einer scharfkantigen Begrenzung wird
gem. Pos. 4.2.210. vergütet.
Aufnahme in Einzelflächen.
Menge: 30,000 m2

**4.2.230 Trennschnitte an alten Rohrleitungen durchführen**
Trennschnitte an alten Rohrleitungen aus Guss, Stahl,
oder sonstigen Werkstoffen durchführen.
Außen-Durchmesser der Rohrleitungen: 10 bis 30 cm.
Die verbleibenden Rohrenden sind fachgerecht zu
schließen.
Menge: 30,000 St

**4.2.240 Alte Rohrleitungen aufnehmen**
Alte Rohrleitungen aus Guss, Stahl, oder sonstigen
Werk- stoffen, die außer Betrieb sind und beim
Bodenabtrag frei- gelegt wurden, aufnehmen und
umweltgerecht entsorgen.
Außen-Durchmesser der Rohrleitungen: 10 bis 30 cm.
Aufnahme in Einzellängen.
Menge: 30,000 m

#### Titel 4.3 Anschlussleitungen

*Hinweis*
Leitungsgräben

*Hinweis*
Anmerkung: Anschlussleitungen

Das Lösen, Laden, Fördern und Einbauen der Bodenmassen
für die Herstellung der Leitungsgräben wird nach
Raummaß gemäß VOB/C DIN 18300 abgerechnet.

Das Einbauen, Vorhalten und Beseitigen des
erforderlichen Verbaus wird gemäß VOB/C DIN 18303 nach
Flächenmaß abgerechnet.

Bei der Kalkulation der Leitungsgräben zur Herstellung
der Anschlussleitungen ist zu berücksichtigen, dass die
maßgebende Grabentiefe bzw. Verbautiefe aus dem
arithmetischen Mittel der Grabentiefen, die an den
zugehörigen Anschlusspunkten und den Rohrleitungsenden
gemessen werden, errechnet wird.
Diese Tiefe gilt für den gesamten Leitungsgraben bzw.
Verbau der jeweiligen Anschlussleitung.
Die Grabentiefen werden ab Oberkante der tatsächlichen
Ausschachtungsebene (Oberkante der vorh. Befestigung
bzw. Oberkante des Geländes nach Oberbodenabtrag) bis
zur Unterkante der Bettungsschicht bzw. bei Fehlen der
Bettungsschicht bis zur Auflagerfläche des Rohres
gemessen.
Die Verbautiefen werden von der Oberkante des Verbaus
(Oberkannte der Ausschachtungsebene zzgl. 0,10 m) bis
zur Grabensohle (Sichtfläche) gemessen.
Für die Leitungsgräben gelten die in der DIN EN 1610,
Abschnitt 6 und dem Arbeitsblatt DWA-A 139 angegebenen
Arbeitsräume und Mindestbreiten.
Bei der Abrechnung der Erd- und Verbauarbeiten werden
die Achslängen der Anschlussleitungen von der Achse des
Hauptsammlers bis zum Rohrleitungsende zzgl. 0,50 m für
den Arbeitsraum sowie die erforderlichen Mindestbreiten
mit senkrechten Wänden zugrunde gelegt.
Vorhandene Leitungen für die Ver- und Entsorgung, die
die Leitungsgräben kreuzen sind in Betrieb und dürfen
nicht unterbrochen werden. Die Leitungen müssen
aufgehängt oder in geeigneter Weise gesichert werden.

**4.3.10 Leitungsgräben herst., PP-Rohre DN/OD 160**
Leitungsgräben in Böden der Homogenbereiche A, B und C
nach Angabe des AG in der erf. Breite nach DIN EN 1610
und dem Arbeitsblatt DWA-A 139 herstellen und nach
Abschluss der Arbeiten wieder verfüllen und verdichten.
Ausführung des Leitungsgrabens:
Leitungsgräben für die Herstellung von
Anschlussleitungen aus Kanalrohren DN/OD 160 PP in
offener Bauweise.
Grabentiefe:  bis 4,50 m
Grabenbreite:  OD + 0,50 m zzgl. Verbau bzw.
  Mindestgrabenbreite gemäß
  DIN EN 1610.
Grabenverbau:  Verbau nach DIN 4124,
  Abschnitt 5 bis 7

Die Grabensohle ist vollkommen gleichmäßig im
vorgeschriebenen Gefälle herzurichten und zu
verdichten.
Die Aushubmassen sind für den Wiedereinbau im Bereich
der Baustelle sicher zu lagern, in Abhängigkeit der
örtlichen Gegebenheiten ist zu berücksichtigen, dass
der Aushub ggf. nicht direkt neben dem Leitungsgraben
gelagert werden kann, sondern innerhalb der Baustelle
transportiert werden muss. Die erforderlichen
Transporte sind einzukalkulieren.
Eingeschlossen ist der lagenweise Einbau und das
Verdichten der Bettungsschichten, der Leitungszone und
der Hauptverfüllung gemäß DIN EN 1610 und dem
Arbeitsblatt DWA-A 139 in Lagen von max. 30 cm.
Die Lieferung der Austauschböden wird gesondert
vergütet.
Hierfür maßgebend sind die Zusätzlichen Technischen
Vertragsbedingungen und Richtlinien für Aufgrabungen in
Verkehrsflächen (ZTV A-StB 12).
Die Verdichtung wird mit Rammsondierungen überprüft.
Der Leitungsgraben gilt als ausreichend verdichtet,
wenn für je 10 cm Eindringtiefe mindestens 12 Schläge
benötigt werden (leichte Rammsonde, Spitzendurchmesser
3,5 cm).
Die für die Abrechnung maßgebenden Massen werden gemäß
Anmerkung: Anschlussleitungen berechnet.
Abgerechnet werden die Leitungsgräben mit senkrechten
Grabenwänden.
Aushub und Wiedereinbau in geringen Einzelmassen.
Menge: 275,000 m3

*Hinweis*
Anmerkung: Bodenaushub

Die gesamten, für den Wiedereinbau geeigneten,
Bodenmassen sind während des Aushubs zu separieren, im
Bereich der Baustelle sicher zu lagern und entsprechend
im Bereich der Seitenverfüllung, der Abdeckung oder der
Hauptverfüllung nach Angabe der Bauüberwachung wieder
einzubauen und zu verdichten.

Die ungeeigneten Bodenmassen sind abzufahren und
umweltgerecht zu entsorgen.

Die zu entsorgenden Bodenmassen sind, unabhängig von
ihrer tatsächlichen Lagerung im Untergrund, zunächst
als Verdrängung der Bettungsschicht und der
Leitungszone bzw. der Kanalrohre zu betrachten.

Eine Lieferung bzw. der Einbau von Füllboden erfolgt
erst nach oben beschriebener Massenbilanz.

**4.3.20 Bettungsschicht für PP-Rohre DN/OD 160 herstellen, Zulage**
Baustoffgemisch aus natürlichen Baustoffen und Böden
zur Herstellung der Bettungsschicht für PP-Rohre DN/OD
160 gemäß DIN 1852 liefern und für den Einbau in den
Leitungsgräben der Pos. 4.3.10. im Bereich der
Baustelle sicher lagern.
Das Einbauen und Verdichten der Bettungsschicht erfolgt
entsprechend der Pos. zur Herstellung der
Leitungsgräben.
Baustoffgemisch: stark sandiger Kies.
Bodengruppe G1 nach ATV-DVWK-A 127.
Verdichtbarkeitsklasse V1 nach ZTV A-StB 12.
Größtkorn 20 mm, Sandanteil > 15% und
Ungleichförmigkeitszahl CU = 3.
Die Angaben der Rohrhersteller sind zu beachten.
Ausführung der Bettung: Typ 1
Untere Bettungsschicht (a): 100 mm + 1/10 DN
Obere Bettungsschicht (b): 0,25 * OD (2a = 120°)
Herstellen der Bettungsschicht in Rohrgrabenbreite.
Eingeschlossen ist die umweltgerechte Entsorgung der
verdrängten Bodenmassen bis zu einem Zuordnungswert 1.2
(Z1.2) nach LAGA-20 Kapitel Boden.
Die für die Abrechnung maßgebende Achslänge wird gemäß
Anmerkung: Kanalhaltungen berechnet.
Herstellung in Einzellängen.
Als Zulage zur Pos. 4.3.10.
Menge: 150,000 m

**4.3.30 Leitungszone für PP-Rohre DN/OD 160 herstellen, Zulage**
Baustoffgemisch aus natürlichen Baustoffen und Böden
zum Herstellen der Leitungszone für PP-Rohre DN/OD 160
gemäß DIN 1852 liefern und für den Einbau in den
Leitungsgräben der Pos. 4.3.10. im Bereich der
Baustelle sicher lagern.
Das Einbauen und Verdichten der Leitungszone erfolgt
entsprechend der Pos. zur Herstellung der
Leitungsgräben.
Baustoffgemisch: stark sandiger Kies.
Bodengruppe G1 nach ATV-DVWK-A 127.
Verdichtbarkeitsklasse V1 nach ZTV A-StB 12.
Größtkorn 20 mm, Sandanteil > 15% und
Ungleichförmigkeitszahl CU = 3.
Die Angaben der Rohrhersteller sind zu beachten.
Ausführung der Leitungszone:
Seitenverfüllung und Abdeckung (c): bis 150 mm über
Rohrscheitel. Verdichtung nur mit Handstampfer oder
geeigneten leichten Verdichtungsgeräten.
Herstellen der Leitungszone in Rohrgrabenbreite.
Eingeschlossen ist die umweltgerechte Entsorgung der
verdrängten Bodenmassen bis zu einem Zuordnungswert 1.2
(Z1.2) nach LAGA-20 Kapitel Boden.
Die für die Abrechnung maßgebende Achslänge wird gemäß
Anmerkung: Kanalhaltungen berechnet.
Herstellung in Einzellängen.
Als Zulage zur Pos. 4.3.10.
Menge: 150,000 m

*Hinweis*
Verfüllboden liefern

Entsprechend der vorhandenen Untergrundverhältnisse
entscheidet über die Notwendigkeit der Menge der
Bodenlieferung die Bauüberwachung des AG.
Die Lieferung von geeignetem Verfüllboden wird nur nach
Aufforderung bzw. Absprache mit den AG vergütet.

**4.3.40 Verdichtungsfähiger Verfüllboden liefern, Zulage**
Baustoffgemisch aus natürlichen Baustoffen und Böden
für Schichten aus frostunempfindlichem Material nach
der TL SoB-StB 04/07 liefern und für den Einbau in den
Leitungsgräben der Pos. 4.3.10. im Bereich der
Baustelle sicher lagern.
Das Einbauen und Verdichten des Füllbodens erfolgt
entsprechend der Pos. zur Herstellung der
Leitungsgräben.
Baustoffgemische 0/2 bis 0/63.
Bodengruppe G1 nach ATV-DVWK-A 127.
Verdichtbarkeitsklasse V1 nach ZTV A-StB 12.
Böden GE, GW, GI, SE, SW, und SI gemäß DIN 18196.
RC-Gemische sind nicht zugelassen.
Die Anforderungen der TL SoB-StB 04/07 an Baugemische
aus natürlichen Baustoffen und Böden sind auf Verlangen
der Bauüberwachung des AG durch Eignungsprüfungen vor
Baubeginn nachzuweisen.
Eingeschlossen ist die umweltgerechte Entsorgung der
verdrängten ungeeigneten Bodenmassen bis zu einem
Zuordnungswert 1.2 (Z1.2) nach LAGA-20 Kapitel Boden.
Abgerechnet wird nach aufzumessenden Einbauprofilen in
Leitungsgräben mit senkrechten Grabenwänden.
Einbau und Entsorgen in Einzelmassen.
Als Zulage zur Pos. Pos. 4.3.10.
Menge: 75,000 m3

**4.3.50 Verbau mit Grabenverbaugeräten herst., randgestützt, Tiefe bis 4,00 m**
Verbau gemäß DIN 18303 und DIN 4124 für Leitungsgräben
der Pos. 4.3.10. entsprechend den statischen und
konstruktiven Erfordernissen herstellen, vorhalten und
entfernen.
Grabenverbau gemäß DIN 4124, Abschnitt 5.
Randgestützte Grabenverbaugeräte einschließlich aller
erf. Aussteifungen. Die Stirnseiten des Leitungsgrabens
sind mittels geeigneten Verbauelementen zu sichern.
Eingeschlossen ist die konstruktive Bearbeitung.
Die für die Abrechnung maßgebende Verbautiefe und
Achslänge wird gemäß Anmerkung: Kanalhaltungen
berechnet.
Abgerechnet wird die Sichtfläche des Verbaus je
Grabenwand für Grabentiefen über 1,25 bis 4,00 m.
Menge: 750,000 m2

**4.3.60 Waagerechter Normverbau herst., Holzbohlen, Tiefe bis 4,00**
Verbau gemäß DIN 18303 und DIN 4124 für Leitungsgräben
der Pos. 4.3.10. entsprechend den statischen und
konstruktiven Erfordernissen herstellen, vorhalten und
entfernen.
Grabenverbau gemäß DIN 4124, Abschnitt 6.
Waagerecher Grabenverbau mit Holzbohlen einschließlich
aller erf. Aussteifungen. Die Stirnseiten des
Leitungsgrabens sind mittels geeigneten Verbauelementen
zu sichern.
Eingeschlossen ist die konstruktive Bearbeitung.
Die für die Abrechnung maßgebende Verbautiefe und
Achslänge wird gemäß Anmerkung: Kanalhaltungen
berechnet.
Abgerechnet wird die Sichtfläche des Verbaus je
Grabenwand für Grabentiefen über 1,25 bis 4,00 m.

Ausführung in Kleinstflächen im Bereich von
Versorgungsleitungen, etc. Verbaudurchdringungen sind
gemäß der nachfolgenden Positionen einzukalkulieren.
Menge: 150,000 m2

**4.3.70 Vorh. kreuzende Ver- und Entsorgungsleitungen suchen und sichern**
Vorh. Ver- und Entsorgungsleitungen aller Art bis
Außendurchmesser 300 mm, die als Einzelleitung oder als
Leitungsbündel den Leitungsgraben in einem Winkel von
45° bis 90° kreuzen, von Hand aufsuchen und
freischachten und in geeigneter Weise sichern, d.h.
aufhängen bzw. abstützen.
Eingeschlossen ist der Mehraufwand, der durch die
Leitungen bei der Herstellung und der Wiederverfüllung
der Gräben, den Verbaudurchdringungen bzw.
Auswechslungen und bei der Verlegung der Kanalrohre
entsteht.
Der Mehraufwand wird nicht gesondert vergütet, sondern
ist hier mit einzurechnen.
Die Leitungen sind während der Verfüllung in ein
Sandbett zu verlegen und einzusanden. Eingeschlossen
ist die Lieferung des Sandes. Sandmenge ca. 0,1 m³/m.
Die Vorschriften der betreffenden
Versorgungsunternehmen sind zu beachten.
Die vorgefundenen Leitungen sind zusammen mit der
Bauüberwachung des AG örtlich aufzumessen. Unterbleibt
die gemeinsame Feststellung der kreuzenden Ver- und
Entsorgungsleitungen, so werden diese trotz der
durchgeführten Sicherung nicht vergütet.
Aufgemessen und abgerechnet werden die einzelnen
Leitungen.
Menge: 150,000 St

**4.3.80 Vorh. längslaufende Ver- und Entsorgungsleitungen suchen und sichern**
Vorh. Ver- und Entsorgungsleitungen aller Art bis
Außendurchmesser 300 mm, die als Einzelleitung oder als
Leitungsbündel parallel im Leitungsgraben liegen bzw.
den Leitungsgraben in einem Winkel von 0° bis 44° längs
anschneiden, von Hand aufsuchen und freischachten und
in geeigneter Weise sichern, d.h. aufhängen bzw.
abstützen.
Eingeschlossen ist der Mehraufwand, der durch die
Leitungen bei der Herstellung und der Wiederverfüllung
der Gräben, den Verbaudurchdringungen bzw.
Auswechslungen und bei der Verlegung der Kanalrohre
entsteht.
Der Mehraufwand wird nicht gesondert vergütet, sondern
ist hier mit einzurechnen.
Die Leitungen sind während der Verfüllung in ein
Sandbett zu verlegen und einzusanden. Eingeschlossen
ist die Lieferung des Sandes. Sandmenge ca. 0,1 m³/m.
Die Vorschriften der betreffenden
Versorgungsunternehmen sind zu beachten.
Die vorgefundenen Leitungen sind zusammen mit der
Bauüberwachung des AG örtlich aufzumessen. Unterbleibt
die gemeinsame Feststellung der längslaufenden Ver- und
Entsorgungsleitungen, so werden diese trotz der
durchgeführten Sicherung nicht vergütet.
Aufgemessen und abgerechnet werden die einzelnen
Leitungen.
Menge: 30,000 m

*Hinweis*
Vorh. Anschlussleitung aufnehmen

**4.3.90 Trennschnitte an vorh. Anschlussleitungen bis DN 200 durchführen Kanalrohre unterschiedlicher Materialien**
Kanalrohre unterschiedlicher Materialien

Trennschnitte für das Aufnehmen von vorh.
Anschlussleitungen bis DN 200 in den Leitungsgräben der
Pos. 4.3.10. durchführen. Die Rohre sind gerade mit
geeignetem Gerät abzuschneiden.
Menge: 30,000 St

**4.3.100 Vorh. Anschlussleitungen bis DN 200 aufnehmen Kanalrohre unterschiedlicher Materialien**
Kanalrohre unterschiedlicher Materialien

Vorh. Anschlussleitungen bis DN 200 in den
Leitungsgräben der Pos. 4.3.10. aufnehmen, abfahren und
umweltgerecht entsorgen.
Bei der Herstellung der Leitungsgräben muss im Bereich
der vorh. Kanalhaltung mit besonderer Vorsicht
gearbeitet werden. Der zusätzliche Aufwand für das
Freilegen der vorh. Kanalrohre wird nicht gesondert
vergütet, sondern ist hier mit einzurechnen.
Für das Aufnehmen zusätzliche erforderliche
Trennschnitte sind mit einzukalkulieren.
Aufnahme in Einzellängen.
Menge: 30,000 m

*Hinweis*
Anschlussleitungen

*Hinweis*
DN/OD 160 PP SN 10

**4.3.110 Sattelstück DN/OD 160 einbauen, für Hauptrohr DN 300**
Sattelstück für Anschlussleitungen DN/OD 160/90°, zum
Anschluss an glattwandigen Kunststoffrohren DN/OD 500,
mit angeformter Muffe sowie integriertem Kugelgelenk,
stufenlos schwenkbar 0° bis 7,5°, liefern und nach
Angabe der Bauüberwachung des AG gemäß
Herstellerangaben einbauen.
Eingeschlossen ist das Anbohren der Kanalhaltung aus
Kunststoffrohren mit passendem Bohrgerät.
Die Sattelstücke dürfen nicht im Rohr vorstehen.
Eingeschlossen sind die erforderlichen Erdarbeiten zur
Montage des Bohrgerätes.

Sattelstück mit DiBt-Zulassung.
Menge: 5,000 St

**4.3.120 Sattelstück DN/OD 160 einbauen, für Hauptrohr DN 400**
Sattelstück für Anschlussleitungen DN/OD 160/90°, zum
Anschluss an glattwandigen Kunststoffrohren DN/OD 500,
mit angeformter Muffe sowie integriertem Kugelgelenk,
stufenlos schwenkbar 0° bis 7,5°, liefern und nach
Angabe der Bauüberwachung des AG gemäß
Herstellerangaben einbauen.
Eingeschlossen ist das Anbohren der Kanalhaltung aus
Kunststoffrohren mit passendem Bohrgerät.
Die Sattelstücke dürfen nicht im Rohr vorstehen.
Eingeschlossen sind die erforderlichen Erdarbeiten zur
Montage des Bohrgerätes.

Sattelstück mit DiBt-Zulassung.
Menge: 5,000 St

**4.3.130 Sattelstück DN/OD 160 einbauen, für Hauptrohr DN 500**
Sattelstück für Anschlussleitungen DN/OD 160/90°, zum
Anschluss an glattwandigen Kunststoffrohren DN/OD 500,
mit angeformter Muffe sowie integriertem Kugelgelenk,
stufenlos schwenkbar 0° bis 7,5°, liefern und nach
Angabe der Bauüberwachung des AG gemäß
Herstellerangaben einbauen.
Eingeschlossen ist das Anbohren der Kanalhaltung aus
Kunststoffrohren mit passendem Bohrgerät.
Die Sattelstücke dürfen nicht im Rohr vorstehen.
Eingeschlossen sind die erforderlichen Erdarbeiten zur
Montage des Bohrgerätes.

Sattelstück mit DiBt-Zulassung.
Menge: 5,000 St

**4.3.140 Hochlast-Vollwand Kanalrohre verlegen, KGEM, DN/OD 160 PP SN10**
Rohre aus füllstofffreien Polypropylen (PP) gemäß
DIN EN 1852 ausgestattet mit dem Gütezeichen der
Gütegemeinschaft Kunststoffrohre, liefern und gemäß der
DIN EN 1610, dem Arbeitsblatt DWA-A 139 sowie den
Verlegeanleitungen des Herstellers verlegen.
Hochlast-Vollwand Kanalrohre, KGEM:
Ringsteifigkeit: 10kN/m² (SN10) nach DIN EN ISO 9969.
Nennweite: DN/OD 160
Baulängen: 1,00 und 3,00 m
Farbe:  "Orange"
Kanalrohr-System mit Muffe und formschlüssig fixierten
Dichtungen aus EPDM, hochabriebfest und ohne Zusatz von
Füllstoffen. Rohrleitung innen mit Hersteller-
Durchmesser- und Werkstoffangabe signiert.
Die Eigenschaften müssen durch die Fremdüberwachung
einer amtlich anerkannten Prüfstelle nachgewiesen
werden.
Prüfungszeugnisse müssen vor Baubeginn vorgelegt
werden. Beanstandete Rohre und Formteile dürfen nicht
eingebaut werden.
Zum Nachweis für die Einhaltung der gegebenen
Bedingungen ist auf Verlangen des AG eine statische
Berechnung vorzulegen, Verkehrslast: SLW 60.
Eingeschlossen ist die umweltgerechte Entsorgung der
verdrängten Bodenmassen in den Leitungsgräben der Pos.
 4.3.10. bis zu einem Zuordnungswert 1.2 (Z1.2) nach
LAGA-20 Kapitel Boden.
Verlegung in Einzellängen.
Menge: 150,000 m

**4.3.150 Rohrbögen 15° bis 45° einbauen, KGB, DN/OD 160 PP SN10, Zulage**
Formteile aus füllstofffreien Polypropylen (PP) gemäß
DIN EN 1852 wie in den Pos. 4.3.140. beschrieben
liefern und gemäß der DIN EN 1610, dem Arbeitsblatt
DWA-A 139 sowie den Verlegeanleitungen des Herstellers
verlegen.
Rohrbögen 15° bis 45°, KGB:
Ringsteifigkeit: 10kN/m² (SN10) nach DIN EN ISO 9969.
Nennweite: DN/OD 160
Farbe:  "Orange"
Kanalrohr-System mit Muffe und formschlüssig fixierten
Dichtungen aus EPDM, hochabriebfest und ohne Zusatz von
Füllstoffen.
Als Zulage zur Pos. 4.3.140.
Menge: 150,000 St

**4.3.160 Überschiebmuffe einbauen, KGU, DN/OD 160 PP SN10, Zulage**
Formteile aus füllstofffreien Polypropylen (PP) gemäß
DIN EN 1852 wie in den Pos. 4.3.140. beschrieben
liefern und gemäß der DIN EN 1610, dem Arbeitsblatt
DWA-A 139 sowie den Verlegeanleitungen des Herstellers
verlegen.
Überschiebmuffe, KGU:
Ringsteifigkeit: 10kN/m² (SN10) nach DIN EN ISO 9969.
Nennweite: DN/OD 160
Farbe:  "Orange"
Kanalrohr-System mit Muffe und formschlüssig fixierten
Dichtungen aus EPDM, hochabriebfest und ohne Zusatz von
Füllstoffen.
Als Zulage zur Pos. 4.3.140.
Menge: 30,000 St

**4.3.170 Anschlussstück einbauen, KGUS, DN/OD 160 PP SN10, Zulage**
Formteile aus füllstofffreien Polypropylen (PP) gemäß
DIN EN 1852 wie in den Pos. 4.3.140. beschrieben
liefern und gemäß der DIN EN 1610, dem Arbeitsblatt
DWA-A 139 sowie den Verlegeanleitungen des Herstellers
verlegen.
Anschlussstück, KGUS:
Für den Anschluss an eine Steinzeugrohrspitzende.
Ringsteifigkeit: 10kN/m² (SN10) nach DIN EN ISO 9969.
Nennweite: DN/OD 160
Farbe:  "Orange"
Kanalrohr-System mit Muffe und formschlüssig fixierten
Dichtungen aus EPDM, hochabriebfest und ohne Zusatz von
Füllstoffen.
Als Zulage zur Pos. 4.3.140.
Menge: 30,000 St

**4.3.180 Anschlüsse an vorh. Rohrenden DN/OD 160, KGEM, herstellen**
Anschlüsse der neuen Anschlussleitungen DN/OD 160 aus
PP-Rohren gemäß Pos. 4.3.140. an die Rohrenden der
vorh. Anschlussleitung aus glattwandigen
Kunststoffrohren DN/OD 160, KGEM, herstellen.
Die vorhandenen Rohrenden sind von Hand
freizuschachten, zu säubern und für den Anschluss
entsprechend vorzubereiten.
Menge: 30,000 St

**4.3.190 Variable Rohrkupplung 150 liefern und einbauen**
Rohrkupplung zur variablen, stufenlosen Verbindung von
Abwasserrohren der gleichen Nennweite "DN 250" mit
variablen Außendurchmessern, mit DIBt-Zulassung, aus
unterschiedlichen bzw. gleichen Werkstoffen mit
vollwandiger, geschäumter, gerippter, gekammerter oder
gewellter Wandung in beliebiger Kombination, bestehend
aus einer Rohrkupplung mit Dichtungskörper nach DIN EN
681-1, mit mehrfachem Doppeldichtprofil, Fixier- und
Zentrierkorb aus bruchstabilem, hochschlagfesten
Polyamid mit beidseitig integriertem Bandführungskanal
sowie vier Spannbändern aus nicht rostenden Stahl mit
jeweiliger Gegenbandeinlage und Click-System, Montage
mit Tangentialspanner zum gleichmäßigen Anziehen der
Rohrkupplung über den kompletten Umfang des Rohres,
Funktionsprüfung nach DIN 4060 und DIN EN 295-4,
nachgewiesene Dichtigkeit bis 2,5 bar Prüfdruck als
Wasserinnendruck, liefern und nach Herstellerangaben
einbauen.

Die Verarbeitungsvorschriften des Herstellers sind zu
beachten.
Menge: 30,000 St

**4.3.200 Trennschnitte an PP-Rohren DN/OD 160 durchführen**
Trennschnitte an PP-Rohren DN/OD 160 zur Herstellung
von Passstücken durchführen. Die Rohre sind auf
passende Länge ebenflächig und gerade abzuschneiden.
Die Schnittkanten sind zu entgraten. Die Rohrwandungen
sind anzuschrägen.
Menge: 30,000 St

**4.3.210 Anschlusszeichnungen fertigen**
Anschlusszeichnungen der Hausanschlussleitungen
fertigen.
Die Zeichnungen müssen sämtliche Maße, die zur
Ermittlung der Leistungen (auch zum Auffinden der
Leitung an der Grundstücksgrenze) erforderlich sind,
enthalten. Die Lage jedes Abzweiges ist sorgfältig von
der Achse des tiefer liegenden Kontrollschachtes
einzumessen und in die Zeichnung einzutragen.
Zusätzlich dazu ist die Lage des Endes der
Anschlussleitung von den Achsen des Hauptkanals, des
unterhalb und des oberhalb liegenden Schachtes aus
einzumessen (Dreiecksmessung) und in die Zeichnung
einzutragen.
Von jeder Anschlussleitung ist bei offener Baugrube die
Zeichnung in 2-facher Ausfertigung anzufertigen und dem
Auftraggeber bzw. seinem Beauftragten zur Unterschrift
vorzulegen. Die Zeichnung ist sorgfältig mit allen oben
aufgeführten Maßen zu versehen.
An der Grundstücksgrenze sind die Rohrsohle und das
Geländeniveau einzunivellieren und zusammen mit der
Höhendifferenz in die Zeichnung einzutragen, ebenfalls
ist das Sohlen- und Geländeniveau an Abzweigeigen
einzutragen. Alle Höhen müssen auf öffentliche
Höhenfestpunkte bezogen sein.
Diese Zeichnungen dienen gleichzeitig als Aufmaßblatt
bei der Abrechnung.
Menge: 30,000 St

USt %: 19,00
